# Kreisstraße R6 - Ersatzneubau BW6939-513 in Wenzenbach
Angebotsaufforderung (GAEB DA XML 3.2, DA83)
Projekt: R6_2026_03BW
Währung: EUR
Nebenangebote zugelassen: ja
Auftraggeber: Landratsamt Regensburg, Altmühlstraße 3, 93059 Regensburg, Deutschland, Telefon 0941 4009-0, Fax 0941 4009-299; Vergabenummer: 001
Erstellt mit: GXML Toolbox V3.3 R20230829, iTWO_64 V24.0.667, 17.02.2026

## 001 BRÜCKEN- UND STRASSENBAU
Datum: 17.02.2026

*Hinweis: ALLGEMEINER HINWEIS*
ALLGEMEINER HINWEIS
1. Die HINWEISE zu den einzelnen Leistungsbereichen sind Vertragsbestandteil.
2. Es gilt der Wortlaut des
Langtextes als vertraglich vereinbart.
3. Leistungen, deren Text nicht dem in der
STLK / RLK StB-By
abgedruckten entspricht, haben keine
STLK-Nr.  / RLK StB-By -Nr., sondern lediglich
eine Ordnungszahl (OZ) erhalten.Sämtliche
Vorbemerkungen zu den einzelnen Abschnitten
der STLK / RLK StB-By  gelten jedoch für  alle in dem
jeweiligen Abschnitt aufgeführten Leistungen,
gleichgültig, ob sie eine STLK-Nr.  / RLK StB-By -Nr.
oder lediglich eine OZ erhalten haben. Die
allgemeinen Hinweise sind Bestandteil der
Leistungsbeschreibung und gelten für alle Leistungen.
4. Für die Anwendung der Standardtexte sowie der
Ausführung von Leistungen nach der
STLK / RLK StB-By sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

### Titel 1 Brücke R6 über den Forstbach in Wenzenbach

#### Untertitel 1.1 Technische Bearbeitung

**1.1.10 Standsicherheits-nachweis aufstellen '' 3-fach**
*** Pauschalposition
StL-Nr. 1910160591
Standsicherheitsnachweis aufstellen.
Standsicherheitsnachweis für 'sämtliche Baubehelfe,
Wiederherstellung bestehender Stützwände,
Unterfangungen, Geländer, sowie Unterlagen die nicht
Bestandteil der AP des AG sind, sowie die Umplanung der
vorbereiteten AP'

Standsicherheitsnachweis 3-fach liefern.
Menge: 1,000 psch

**1.1.20 Ausführungszeich-nungen herstellen '' ''**
*** Pauschalposition
StL-Nr. 1910161099
Ausführungszeichnungen herstellen.
Ausführungszeichnungen für 'sämtliche Baubehelfe,
Wiederherstellung bestehender Stützwände,
Unterfangungen, Geländer, sowie Unterlagen die nicht
Bestandteil der AP des AG sind, sowie die Umplanung der
vorbereiteten AP'

Ausführungszeichnungen '3-fach in Papierform und in digitaler Form als *.pdf-Datei zur Prüfung liefern.'
Menge: 1,000 psch

**1.1.30 Werkstattplanung**
*** Pauschalposition
Werkstattplanung / Detailplanung für Geländer
anfertigen und
evtl. erforderliche Aufnahme durchführen.

Lieferung in 4-facher Ausfertigung zur Prüfung und
anschließend in gleichgestellter Form 4-fach zur
Freigabe an
den AG.
Menge: 1,000 psch

**1.1.40 Bestandsunterlag-en herst. und lief.**
*** Pauschalposition
StL-Nr. 19101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 psch

**1.1.50 Bestandunterlagen liefern Standsich.Nachw. Bestandszeichn. Be.üb.zeichn. CAD Best.daten SIB Kor.schutz CAD**
*** Pauschalposition
StL-Nr. 1910161512110001
Bestandsunterlagen liefern, bestehend aus
Standsicherheitsnachweis, der entsprechend dem Prüf-
und Genehmigungsverfahren berichtigt wurde, als farbige
PDF-Datei mit Lesezeichen auf Datenträger, einschließlich Inhaltsverzeichnis.
Ausführungszeichnungen, die entsprechend dem Prüf- und
Genehmigungsverfahren und der Bauausführung berichtigt
wurden, als Pause 1-fach, als Rasterformat TIFF G4 auf
Datenträger mit Zeichnungsverzeichnissen.
Bestandsübersichtszeichnungen als Pause 1-fach, im CAD
Originalformat mit Definitionsdatei auf Datenträger
sowie als DXF-Datei auf Datenträger.
Bestandsdaten gemäß Anweisung Straßeninformationsbank,
Teilsystem Bauwerksdaten, mit einem Erfassungsprogramm
auf der Datenbasis der ASB-ING erfasst auf Datenträger
sowie Bauwerksbuch als Pause 1-fach.
Korrosionsschutzpläne im CAD Originalformat mit Definitionsdatei auf Datenträger sowie als DXF-Datei auf Da-
tenträger.
Menge: 1,000 psch

**1.1.60 Lichtbilder herst . und liefern**
StL-Nr. 19101620
Lichtbilder über den wesentlichen Bauablauf des Bauwerks in digitalisierter Form (Auflösung mindestens
1024 mal 768 Pixel, 24 Farben) mit Digitalkamera herstellen und auf mit dem AG abgestimmten Datenträger (CD
oder DVD) liefern. Das Komprimierungsverhältnis bzw.
die Bildqualität ist so zu wählen, dass durch die Komprimierung keine für den Sachverhalt wesentlichen Bildinformationen verloren gehen.
Menge: 50,000 St

**1.1.70 Vermessungsarbeiten durchführen**
*** Pauschalposition
Vermessungsarbeiten nach Unterlagen des AG
einschließlich
aller Geräte- und Personalkosten durchführen.
Bauteil Bestandsvermessung im gesamten Baufeld,
soweit für den AN erforderlich.
Auswertung und Übernahme der Ergebnisse in die
Ausführungsplanung.
Menge: 1,000 psch

**1.1.80 Vermessungsarbeiten durchführen**
*** Pauschalposition
Vermessungsarbeiten für die Absteckung von Bauteilen
nach Unterlagen des AG einschließlich aller Geräte- und
Personalkosten durchführen.
Bauteil Verkehrsflächen (Achsen, Eckausrundungen,
Fahrbahnteiler, etc.), sowie Baufeldgrenzen gemäß
Unterlagen des AG.
Menge: 1,000 psch

**1.1.90 Spartenerkundung**
*** Pauschalposition
Lage der Sparten in Lage und Höhe unmittelbar nach
Auftragserteilung feststellen.
Bereich(e) gesamtes Baufeld.
Aufmaß erstellen.
Ergebnisse in Ausführungsplanung übernehmen.
Koordination und Abstimmung der Arbeiten mit den
Spartenträgern.
Menge: 1,000 psch

**1.1.100 Bauwerksdoku. herstellen**
*** Pauschalposition
Bauwerksdokumentation nach Unterlagen des AG
herstellen.
Dokumentation im Format DIN A 4, 4/4 Farbdruck auf
Bilderdruckpapier, Papiergewicht mind. 120 g/m2.
Gestaltung nach Unterlagen des AG. Der Entwurf wird vor
der Drucklegung dem AG zur Zustimmung vorgelegt.
Bauwerk Brücke über den Forstbach.
Anzahl der Seiten nach Bedarf
Auflage 2 Stück
Menge: 1,000 psch

#### Untertitel 1.2 Baustelleneinrichtung

*Hinweis: HINWEIS zu folgenden Positionen unter Punkt 1.2*
HINWEIS zu folgenden Positionen unter Punkt 1.2
1. Allgemeines
2. Nebenleistungen, Besondere Leistungen
Die nachfolgend aufgeführten Leistungen gehören zum
Leistungsumfang:
2.1 Das Herstellen verkehrssicherer Zugangs- und
und Zufahrtsmöglichkeiten für Anlieger gehört
zum Leistungsumfang.
3. Vom Auftraggeber werden weder Lager- noch Zwischenlagerplätze außerhalb der Straßenflächen zur Verfügung gestellt, außer die Flächen in der Baubeschreibung.
Die Sicherung der Baugruben und Rohrgräben innerhalb des gesamten Baufeldes ist in die nachfolgenden Positionen einzurechnen.

**1.2.10 Baustelle einrichten Sämtl.LV-Abschn. Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 psch

**1.2.20 Baustelle räumen**
*** Pauschalposition
StL-Nr. 1910111299
Baustelle von allen Geräten, Anlagen, Einrichtungen und
dgl. räumen. Benutzte Flächen und Wege entsprechend dem
ursprünglichen Zustand herrichten. Soweit nicht für
bestimmte Leistungen für das Räumen der Baustelle gesonderte Positionen im Leistungsverzeichnis enthalten
sind, gilt die Pauschale
für 'alle Leistungen sämtlicher Abschnitte des Leistungsverzeichnisses der OZ 1.2.10'
Menge: 1,000 psch

**1.2.30 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'Herstellung der Ausweichstellen ÖPNV auf der Gemeindeverbindungsstraße nach Anlage U2 + U3 vor Bauausführung Ersatzneubau Brückenbauwerk ab Position 1.22. ff und Rückbau nach Bauausführung Ersatzneubau. Zwei Ausweichstellen sind im Abstand von ca. 400 m zu erstellen und rückzubauen.
(Herstellung und Rückbau 2 Ausweichstellen = 1 psch)'

Zufahrt zur Baustelle vorhanden.
Menge: 1,000 psch

**1.2.40 Baustelle räumen**
*** Pauschalposition
StL-Nr. 1910111299
Baustelle von allen Geräten, Anlagen, Einrichtungen und
dgl. räumen. Benutzte Flächen und Wege entsprechend dem
ursprünglichen Zustand herrichten. Soweit nicht für
bestimmte Leistungen für das Räumen der Baustelle gesonderte Positionen im Leistungsverzeichnis enthalten
sind, gilt die Pauschale
für 'Herstellung der Ausweichstellen ÖPNV auf der Gemeindeverbindungsstraße nach Anlage U2 + U3 vor Bauausführung Ersatzneubau Brückenbauwerk ab Position
1.22 ff und Rückbau nach Bauausführung Ersatzneubau. Zwei Ausweichstellen sind im Abstand von ca. 400 m zu erstellen und rückzubauen.
(Herstellung und Rückbau zwei Ausweichstellen = 1 psch) der OZ 1.2.30'
Menge: 1,000 psch

**1.2.50 Erfassung des Zustands Straßen usw. Bestand Unterl.AG Beweiss.vorher Dokument. 3fach**
*** Pauschalposition
StL-Nr. 229019011101
Erfassung und Dokumentation des Zustands von Straßen,
Geländeoberfläche, der Vorfluter und Vorflutleitungen,
sowie der baulichen Anlagen im Baugelände.
Die Erfassung ist unter Beteiligung des AG und des
Straßenbaulastträgers bzw. Eigentümers vor Beginn der
Arbeiten durchzuführen.
Dokumentationsunterlagen herstellen und dem AG
übergeben.
Bestand nach Unterlagen des AG
Die Beweissicherung besteht aus einer Bestandsaufnahme
vor Beginn der Arbeiten. Die Bestandsaufnahme ist so
durchzuführen, dass Veränderungen am Bestand, die
möglicherweise durch die Baumaßnahme verursacht
werden, festgestellt werden können.
Dokumentation in 3-facher Ausfertigung liefern.
Menge: 1,000 psch

**1.2.60 Zustandserfassung, Bewertung nach Bauende**
*** Pauschalposition
Erfassung und Dokumentation des Zustands von Straßen,
Geländeoberfläche, der Vorflut und Vorflutleitungen,
sowie der baulichen Anlage im Baugelände.
Die Erfassung ist unter Beteiligung des AG und des
Straßenbaulastträgers bzw. Eigentümers nach Beendiung
der Arbeiten durchzuführen, mit ggf. auftretenden
Schäden bewerten.
Dokumentationsunterlagen herstellen und dem AG
übergeben
Menge: 1,000 psch

**1.2.70 Höhenfestpunkt herstellen Bolzen in Beton Gründungst.80 cm**
StL-Nr. 229019111010
Höhenfestpunkt in Abstimmung mit dem AG herstellen.
Der Höhenfestpunkt ist kurz nach Auftragserteilung
herzustellen und spätestens vor Durchführung der
ersten Geländeaufnahme durch den AN auf die vom AG zur
Verfügung gestellten Höhenfestpunkte einzumessen.
Während und nach Ablauf der Frostperiode ist die
Höhenlage des Festpunktes zu kontrollieren.
Die erforderlichen Erdarbeiten gehören zum
Leistungsumfang.
Höhenfestpunkt aus einem mind. 10 cm langen Bolzen mit
Rundkopf, der in einem Stahlbetonkörper mit einem
Querschnitt von 30 x 30 cm, Expositionsklasse XC4
versetzt ist.
Gründungstiefe 80 cm.
Menge: 1,000 St

**1.2.80 Dokumentation Entsorgung, nicht gefährlicher Abfälle**
*** Pauschalposition
Dokumentation Entsorgung, nicht gefährlicher Abfälle
für alle
anfallenden nicht gefährlichen Abfälle.
Tabellarische Erfassung in einer Excel-Tabelle, an
welche
Stellen welche Abfallmengen verbracht wurden.
Mit folgenden Mindestangaben:
Name des Entsorgers, Abfallstelle, AVV-Schlüssel,
Bezeichnung
des Abfalls, Abfallmengen in t, Abgabedatum.
Die Dokumentation ist dem AG zeitnahm, spätestens zur
Abnahme in Papier- und elektonischer Form (Excel) zu
übergeben. Wiegescheine und die dem Entsorger
übermittelten
Formblätter sind lückenlos beizuführen.
Menge: 1,000 psch

**1.2.90 Dokumentation Entsorgung, gefährlicher Abfälle**
*** Pauschalposition
Dokumentation Entsorgung, nicht gefährlicher Abfälle
Registerführung gemäß NachwV für alle anfallenden
gefährlichen Abfälle.
Einschl. Beantragung Abfallerzeugernummern und
Entsorgungsnachweise, Abwicklung des eANV und
fachgerechter Führung des Registers.
Das Register ist tagesaktuell zu führen und dient auch
als
Leistungsnachweis bei sämlichen Rechnungen des AN.
Das Register ist dem AG in Papierform zeitnah,
spätestens zur
Abnahme zustätzlich in elektronischer Form Excel-Format
zu
übergeben. Begleitscheine und Wiegescheine sind
lückenlos
beizufügen. Für geringfügige Abfallmengen muss der
Nachwei
durch zertifizierte Einsammler gemäß NachwV erbracht
werden.
Übernahmescheine und Abfallentsorgungsblätter des AG
sind
lückenlos beizufügen.
Menge: 1,000 psch

**1.2.100 Bauzaun aufstellen und entfernen Zaunhöhe 2,0 m**
StL-Nr. 1910120739
Bauzaun nach Unterlagen des AG einschl. der erforderlichen Tore und Pfosten standsicher aufstellen, während
der Bauzeit vorhalten und unterhalten sowie nach Beendigung der Bauzeit entfernen. 70 v.H. des Preises werden nach Aufstellen, der Rest nach Entfernen des Bauzaunes vergütet.
Zaunhöhe = 2,00 m.
Zaun 'Ausführung nach Wahl des AN, Bauzaun zur Absperrung der Baustelle im Baugrubenbereich'
Menge: 80,000 m

**1.2.110 Bauzaun aufstellen und entfernen Zaunhöhe 2,0 m**
StL-Nr. 1910120739
Bauzaun nach Unterlagen des AG einschl. der erforderlichen Tore und Pfosten standsicher aufstellen, während
der Bauzeit vorhalten und unterhalten sowie nach Beendigung der Bauzeit entfernen. 70 v.H. des Preises werden nach Aufstellen, der Rest nach Entfernen des Bauzaunes vergütet.
Zaunhöhe = 2,00 m.
Zaun 'Ausführung nach Wahl des AN, Bauzaun mit Folie/Vlies als Staubschutzelemente an Hauptstraße 29 entlang.'
Menge: 40,000 m

**1.2.120 Bauzaun umsetzen Zaunhöhe 2,0 m**
StL-Nr. 1910121239
Bauzaun innerhalb der Baustelle umsetzen. Nicht wiederverwertbare Teile ersetzen.
Zaunhöhe = 2,00 m.
Zaun 'Ausführung nach Wahl des AN, Bauzaun zur Absperrung der Baustelle im Baugrubenbereich'
Menge: 80,000 m

**1.2.130 Bauzaun umsetzen Zaunhöhe 2,0 m**
StL-Nr. 1910121239
Bauzaun innerhalb der Baustelle umsetzen. Nicht wiederverwertbare Teile ersetzen.
Zaunhöhe = 2,00 m.
Zaun 'Ausführung nach Wahl des AN, Bauzaun mit Folie/Vlies als Staubschutzelemente an Hauptstraße 29 entlang.'
Menge: 40,000 m

**1.2.140 Bereitstellungsfläche f. Aushub**
*** Pauschalposition
Bereitstellungsfläche zur fachgerechten Aufhaldung und
Beprobung von Aushubmaterial, Asphalt und Teer stellen,
während der gesamten Bauzeit vorhalten, unterhalten
und räumen.
Menge: 1,000 psch

**1.2.150 Kranstandfläche für Mobilkran**
*** Pauschalposition
Kranstandfläche für Mobilkran zum Einhub der
Stahlbetonfertigteile auf bestehender Straße. Für den
Einsatz eines Autokrans ist eine Stellfläche von 10 m ×
10 m dauerhaft freizuhalten.
Menge: 1,000 psch

**1.2.160 Abdeckfolie herstellen, unterhalten und rückbauen**
Abdeckfolien für Baugruben als PE-Folie einbauen und
unterhalten. Während der Bauzeit beschädigte Teile
ersetzen. Einschließlich windsicherer Befestigung.
PE-Folie,  Dicke mind. 2 mm.
Abgerechnet wird die bedeckte Fläche ohne
Berücksichtigung von Überlappungen. Abdeckfolie
einschließlich Befestigung nach Bauende wieder
zurückbauen, verladen und vollständig von der Baustelle
entfernen. Material geht in das Eigentum des AN über.
Menge: 200,000 m2

**1.2.170 Überfahrtsstahlplatten**
Überfahrtsstahlplatten
Behelfsüberfahrt, Länge bis 5,0 m, einschließlich Schutz- und Leiteinrichtungen, für öffentlichen Verkehr, überRohr- und Kabelgräben, nutzbare Breite über 2,5 bis 3,5 m, Abdeckung mit Stahl, herstellen, vorhalten und beseitigen.
Belastung 30.000 kN/m².
Menge: 10,000 St

#### Untertitel 1.3 Verkehrssicherung

*Hinweis: HINWEIS*
HINWEIS
Vor dem Beginn der Arbeiten muss der AN - unter Vorlage eines Verkehrszeichenplanes - bei der Straßenverkehrsbehörde rechtzeitig (mindestens 3 Wochen vor Arbeitsbeginn) Anordnungen (§ 45 StVO Absatz 1 bis 3) darüber einzuholen, wie die Arbeitsstellen abzusperren und zu kennzeichnen sind, ob und wie der Verkehr, auch bei teilweiser Straßensperrung, zu beschränken, zu leiten und zu regeln ist, ferner ob und wie gesperrte Straßen und Umleitungen zu kennzeichnen sind (§ 45 StVO). Die anfallenden Gebühren und Kosten sind in die entsprechenden Einheitspreise der LV-Positionen einzurechnen und werden nicht gesondert vergütet.
Bei übermäßiger Staubentwicklung innerhalb Baustelle ist nach Anweisung des AG durch entsprechenden Maßnahmen diese unverzüglich einzudämmen. Die anfallenden Kosten sind in die Position  "Verkehrflächen unterhalten" einzukalkulieren.

*Hinweis: HINWEIS zu folgenden Positionen unter Punkt 1.3*
HINWEIS zu folgenden Positionen unter Punkt 1.3
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
2. Nebenleistungen, Besondere Leistungen
Die nachfolgend aufgeführten Leistungen gehören zum
Leistungsumfang:
2.1 Das Herstellen verkehrssicherer Zugangs- und
und Zufahrtsmöglichkeiten für Anlieger gehört
zum Leistungsumfang.
3. Vom Auftraggeber werden weder Lager- noch Zwischenlagerplätze außerhalb der Straßenflächen zur Verfügung gestellt, außer die Flächen in der Baubeschreibung.
Die Sicherung der Baugruben und Rohrgräben innerhalb des gesamten Baufeldes ist in die nachfolgenden Positionen einzurechnen.

**1.3.10 Verkehrssicherung läng.Dauer durchf Kanalarbeiten Arbeitsstelle '' '' ''**
*** Pauschalposition
Verkehrssicherung längerer Dauer betriebsfertig aufbauen, vorhalten, warten, instand setzen, betreiben, kontrollieren und abbauen. Vorübergehende Verkehrssicherungsmaßnahmen durchführen. Vorübergehende Markierung,
transportable Lichtsignalanlage, bauliches Leitelement,
mobile Stauwarnanlage, LED-Anzeigetafel und transportable Schutzeinrichtung werden gesondert vergütet.
Verkehrssicherung an Arbeitsstelle.
Nach RSA, Regelplan 'B1/2; Vollsperrung R6 +
Stichstraße bis westliche Grundstücksgenze Hausnummer
30b, einschließlich anpassen an den Baufortschritt'
Verkehrsrechtliche Anordnung nach Unterlagen des AG
einholen und zugehörige Unterlagen erstellen. Erforderliche Ortsbesichtigungen zur Erstellung der Planunterlagen für die verkehrsrechtliche Anordnung durchführen.
Anfallende Gebühren für verkehrsrechtliche Anordnung
über 100,00 Euro bis 200,00 Euro.
Einsatzzeit 'bis 21 Tage'
Menge: 1,000 psch

**1.3.20 Verkehrssich. läng. Dauer vorhalten wie Vorposition**
StL-Nr. 2110511010
Verkehrssicherung längerer Dauer vorhalten, warten, instand setzen und betreiben. Vorübergehende Verkehrssicherungsmaßnahmen durchführen. Die Kontrolle der Verkehrssicherung wird gesondert vergütet.
Verkehrssicherung wie in Vorposition beschrieben.
Menge: 21,000 d

**1.3.30 Verkehrssich. läng. Dauer abbauen**
*** Pauschalposition
StL-Nr. 211051209099
Verkehrssicherung an Arbeitsstellen längerer Dauer abbauen. Vorübergehende Verkehrssicherungsmaßnahmen
durchführen. Vorübergehende Markierung entfernen,
transportable Lichtsignalanlage, bauliches Leitelement,
mobile Stauwarnanlage, LED-Anzeigetafel und transportable Schutzeinrichtung abbauen werden gesondert
vergütet.
Nach RSA, Regelplan 'B1/2 der OZ 1.3.10'

Länge des Arbeitsbereiches 'der OZ 1.3.10'

Für Verkehrsführungsphase 'der OZ 1.3.10'
Menge: 1,000 psch

**1.3.40 Verkehrssich. läng. Dauer aufbauen Arb.st.u. Uml.str außer Kraft ges.*Anordnung Unt. AG Geb.ü.200b.300Eu.**
*** Pauschalposition
StL-Nr. 2110510539199105
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach RSA, Regelplan 'für alle Leistungen sämtlicher Abschnitte des Leistungsverzeichnisses für Bauabschnitt 1 ab 04.05.2026 und bis Fertigstellung Ersatzneubau (ca. Ende August 2026) nach Verkehrszeichenplan und verkehrsrechtlicher Anordung durch Straßenverkehrsbehörde. Nach RSA Regelplan Vollsperrung analog B 1/15.'

Vorhandene Verkehrsschilder außer Kraft setzen wird gesondert vergütet.
Länge des Arbeitsbereiches '150 m Baustelle + 120 m Zwischenlager auf Parkplatz nach Anlage LP1 + LP2,
Länge der Verkehrsführung Umleitungsstrecke 11500 m nach Anlage U1.'

Für Verkehrsführungsphase 'Für Bauphase Bauabschnitt 1 Ersatzneubau,  Gehwege, Zufahrten; Angleichung etc.'

Verkehrsrechtliche Anordnung nach Unterlagen des AG
einholen und zugehörige Unterlagen erstellen. Erforderliche Ortsbesichtigungen zur Erstellung der Planunterlagen für die verkehrsrechtliche Anordnung durchführen.
Anfallende Gebühren für verkehrsrechtliche Anordnung
über 200,00 Euro bis 300,00 Euro.
Menge: 1,000 psch

**1.3.50 Verkehrssich. läng. Dauer vorhalten wie Vorposition**
StL-Nr. 2110511010
Verkehrssicherung längerer Dauer vorhalten, warten, instand setzen und betreiben. Vorübergehende Verkehrssicherungsmaßnahmen durchführen. Die Kontrolle der Verkehrssicherung wird gesondert vergütet.
Verkehrssicherung wie in Vorposition beschrieben.
Menge: 125,000 d

**1.3.60 Verkehrssich. läng. Dauer abbauen*in Kraft ges.**
*** Pauschalposition
StL-Nr. 211051209199
Verkehrssicherung an Arbeitsstellen längerer Dauer abbauen. Vorübergehende Verkehrssicherungsmaßnahmen
durchführen. Vorübergehende Markierung entfernen,
transportable Lichtsignalanlage, bauliches Leitelement,
mobile Stauwarnanlage, LED-Anzeigetafel und transportable Schutzeinrichtung abbauen werden gesondert
vergütet.
Nach RSA, Regelplan 'B1/15 der OZ 1.3.40'

Vorhandene Verkehrsschilder wieder in Kraft setzen wird
gesondert vergütet.
Länge des Arbeitsbereiches 'der OZ 1.3.40'

Für Verkehrsführungsphase 'der OZ 1.3.40'
Menge: 1,000 psch

**1.3.70 Verkehrssich. läng. Dauer aufbauen Arbeitsstelle Anordnung Unt. AG*Geb.ü.100b.200Eu.**
*** Pauschalposition
StL-Nr. 2110510519099104
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'für alle Leistungen sämtlicher Abschnitte des Leistungsverzeichnisses für Bauabschnitt 2 ab Fertigstellung Ersatzneubau (ca. Ende August bis Ende Oktober 2026) zur Überfahrung durch Verkehr mit halbseitiger Sperrung und Ampelschaltung nach Verkehrszeichenplan und verkehrsrechtlicher Anordung durch Straßenverkehrsbehörde. Nach RSA Regelplan halbseitiger Sperrung mit  Ampelschaltung analog B 1/5.'

Länge des Arbeitsbereiches '50 m'

Für Verkehrsführungsphase 'Für Bauphase Bauabschnitt 2 Restarbeiten um Bauwerk Anschlussbereiche nach Herstellung Ersatzneubau,  Gehwege, Zufahrten; Angleichung etc.'

Verkehrsrechtliche Anordnung nach Unterlagen des AG
einholen und zugehörige Unterlagen erstellen. Erforderliche Ortsbesichtigungen zur Erstellung der Planunterlagen für die verkehrsrechtliche Anordnung durchführen.
Anfallende Gebühren für verkehrsrechtliche Anordnung
über 100,00 Euro bis 200,00 Euro.
Menge: 1,000 psch

**1.3.80 Verkehrssich. läng. Dauer vorhalten wie Vorposition**
StL-Nr. 2110511010
Verkehrssicherung längerer Dauer vorhalten, warten, instand setzen und betreiben. Vorübergehende Verkehrssicherungsmaßnahmen durchführen. Die Kontrolle der Verkehrssicherung wird gesondert vergütet.
Verkehrssicherung wie in Vorposition beschrieben.
Menge: 60,000 d

**1.3.90 Verkehrssich. läng. Dauer abbauen**
*** Pauschalposition
StL-Nr. 211051209099
Verkehrssicherung an Arbeitsstellen längerer Dauer abbauen. Vorübergehende Verkehrssicherungsmaßnahmen
durchführen. Vorübergehende Markierung entfernen,
transportable Lichtsignalanlage, bauliches Leitelement,
mobile Stauwarnanlage, LED-Anzeigetafel und transportable Schutzeinrichtung abbauen werden gesondert
vergütet.
Nach RSA, Regelplan 'B1/5 der OZ 1.3.70'

Länge des Arbeitsbereiches 'der OZ 1.3.70'

Für Verkehrsführungsphase 'der OZ 1.3.70'
Menge: 1,000 psch

**1.3.100 Verkehrssich. läng. Dauer aufbauen Arbeitsstelle Anordnung Unt. AG*Geb.ü.100b.200Eu.**
*** Pauschalposition
StL-Nr. 2110510519099104
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'für alle Leistungen des Leistungsverzeichnisses ab Pos. 1.22 ff. vor 04.05.2026 und nach Fertigstellung Ersatzneubau (ca. Ende August 2026) nach Verkehrszeichenplan und verkehrsrechtlicher Anordung durch Straßenverkehrsbehörde. Nach RSA Regelplan halbseitige Sperrung ohne Ampel analog C 1/4.'

Länge des Arbeitsbereiches '2 x 50 m Baustelle auf GVS über Lehen nach Anlage U2 + U3. Zwei Ausweichstellen sind im Abstand von ca. 400 m zu erstellen und rückzubauen.'

Für Verkehrsführungsphase 'Für Bauphase vor Bauabschnitt 1 Ersatzneubau und nach Fertigstellung Ersatzneubau,  Erstellung und Rückbau der baubedingten Verkehrsführung des ÖPNVs und Schülerverkehrs über Lehen (Anlage U2 + U3).
(Erstellung und Rückbau von zwei  Ausweichstellen = 1 Psch)'

Verkehrsrechtliche Anordnung nach Unterlagen des AG
einholen und zugehörige Unterlagen erstellen. Erforderliche Ortsbesichtigungen zur Erstellung der Planunterlagen für die verkehrsrechtliche Anordnung durchführen.
Anfallende Gebühren für verkehrsrechtliche Anordnung
über 100,00 Euro bis 200,00 Euro.
Menge: 1,000 psch

**1.3.110 Verkehrssich. läng. Dauer vorhalten wie Vorposition**
StL-Nr. 2110511010
Verkehrssicherung längerer Dauer vorhalten, warten, instand setzen und betreiben. Vorübergehende Verkehrssicherungsmaßnahmen durchführen. Die Kontrolle der Verkehrssicherung wird gesondert vergütet.
Verkehrssicherung wie in Vorposition beschrieben.
Menge: 20,000 d

**1.3.120 Verkehrssich. läng. Dauer abbauen**
*** Pauschalposition
StL-Nr. 211051209099
Verkehrssicherung an Arbeitsstellen längerer Dauer abbauen. Vorübergehende Verkehrssicherungsmaßnahmen
durchführen. Vorübergehende Markierung entfernen,
transportable Lichtsignalanlage, bauliches Leitelement,
mobile Stauwarnanlage, LED-Anzeigetafel und transportable Schutzeinrichtung abbauen werden gesondert
vergütet.
Nach RSA, Regelplan 'C1/4 der OZ 1.3.100'

Länge des Arbeitsbereiches 'der OZ 1.3.100'

Für Verkehrsführungsphase 'der OZ 1.3.100'
Menge: 1,000 psch

**1.3.130 Vorhandene Verkehrsschilder außer Kraft setzen und wieder in Kraft setzen**
Vorhandene Verkehrsschilder außer Kraft setzen und wieder in Kraft setzen. Auskreuzungen für Wegweiser der Hauptumleitung anbringen und nach Baufertigstellung wieder abbauen.
Das berührungslose außer Kraft setzen der vorhandenen
Verkehrsschilder gehört zum Leistungsumfang.
Betroffene Verkehrsschilder und Art der Außerkraftsetzung nach Unterlagen des AG.
Das in Kraft setzen der vorhandenen Verkehrsschilder
gehört zum Leistungsumfang.
Betroffene Verkehrsschilder und Art der Außerkraftsetzung nach Unterlagen des AG.
Anfallendes Material ist einer Entsorgung nach Wahl
des AN zuzuführen. Benutzte Fläche entsprechend
dem ursprünglichen Zustand herrichten.
Menge: 10,000 St

*Hinweis: HINWEIS*
HINWEIS
Die Beschilderungen 458-10/20 sind mindestens zwei Wochen vor Baubeginn an den durch die Straßenverkehrsbehörde festgelegten Standorten aufzustellen.

**1.3.140 Verkehrsschild aufb., abb., vorh.*Größe 2 Typ RA2*flach Höhe 2,20 m**
StL-Nr. 2110520892219499
Verkehrsschild aufbauen, vorhalten, warten, instand
setzen und abbauen. Aufstellvorrichtung nach statischen
Erfordernissen. Vorübergehende Verkehrssicherungsmaßnahmen durchführen. Die Kontrolle wird gesondert
vergütet.
Verkehrsschild '458-10/20, "Datum  Beginn Sperrung",
Schriftgröße 84 mm, Größe 1600 x 1250 mm'

Größe 2.
Retroreflektierend mit Folie Klasse RA2.
Schild = flach.
Aufstellvorrichtung 'nach statischen Erfordernissen'

Aufstellhöhe über der Verkehrsfläche = 2,20 m.
Einsatzzeit 'während der kompletten Bauphase für Hinweis Umleitungsstrecke'
Menge: 2,000 St

*Hinweis: HINWEIS*
HINWEIS
Mit den nachfolgenden Positionen 1.3.150 - 1.3.200 werden Beschilderungen und Absperrungen vergütet, welche nicht im Verkehrszeichenplan der Verkehrsbehörde enthalten sind und nachträglich (z.B. durch nachträgliche Anordnung der Verkehrsbehöre, Anweisung der Polizei, Verlangen des AG, etc.) angeordnet und durch den AN aufgestellt wurde

Sämtliche Verkehrszeichen und Beschilderungen, welche die vor Baubeginn eingeholte verkehrsrechtliche Anordnung enthalten, sind in die Position Verkehrssicherung v. längerer Dauer herstellen einzukalkulieren.

**1.3.150 Verkehrsschild aufb., abb., vorh.*Größe 2 Typ RA2*flach Höhe 2,20 m**
StL-Nr. 2110520892219499
Verkehrsschild aufbauen, vorhalten, warten, instand
setzen und abbauen. Aufstellvorrichtung nach statischen
Erfordernissen. Vorübergehende Verkehrssicherungsmaßnahmen durchführen. Die Kontrolle wird gesondert
vergütet.
Verkehrsschild 'Zeichen VZ-Nr.  283-20, 283-30, 283-10'

Größe 2.
Retroreflektierend mit Folie Klasse RA2.
Schild = flach.
Aufstellvorrichtung 'nach statischen Erfordernissen'

Aufstellhöhe über der Verkehrsfläche = 2,20 m.
Einsatzzeit 'während der kompletten Bauphase'
Menge: 10,000 St

**1.3.160 Verkehrsschild aufb., abb., vorh.*Größe 2 Typ RA2*flach Höhe 2,20 m**
StL-Nr. 2110520892219499
Verkehrsschild aufbauen, vorhalten, warten, instand
setzen und abbauen. Aufstellvorrichtung nach statischen
Erfordernissen. Vorübergehende Verkehrssicherungsmaßnahmen durchführen. Die Kontrolle wird gesondert
vergütet.
Verkehrsschild 'Zeichen VZ-Nr.  454, 457, 459'

Größe 2.
Retroreflektierend mit Folie Klasse RA2.
Schild = flach.
Aufstellvorrichtung 'nach statischen Erfordernissen'

Aufstellhöhe über der Verkehrsfläche = 2,20 m.
Einsatzzeit 'während der kompletten Bauphase'
Menge: 8,000 St

**1.3.170 Absp.g.,Warneinr. aufb. u. abb. Abspsch. 250x2000*Typ RA2 3 Strah.eins.gelb*Versorg. Wahl AN**
StL-Nr. 21105405052301
Absperrgerät oder Warneinrichtung betriebsfertig aufbauen und abbauen. Vorhalten, Kontrolle, Wartung, In-
standsetzung und Betreiben werden gesondert vergütet.
Vorübergehende Verkehrssicherungsmaßnahmen durchführen.
70 v. H. des Preises werden nach betriebsfertigem Aufbau, der Rest nach Abbau vergütet.
Absperrschranke Größe 250 x 2000 mm mit Aufstellvorrichtung.
Mit retroreflektierender Folie Klasse RA2.
Mit 3 Richtstrahlern einseitig, gelbes Dauerlicht, WL1.
Energieversorgung nach Wahl des AN.
Menge: 4,000 St

**1.3.180 Absp.g.,Warneinr. vorhalten wie Vorposition**
StL-Nr. 2110541001
Absperrgerät oder Warneinrichtung vorhalten, warten,
instand setzen und betreiben. Vorübergehende Verkehrssicherungsmaßnahmen durchführen. Die Kontrolle wird gesondert vergütet.
Absperrgerät oder Warneinrichtung wie in Vorposition
beschrieben.
Menge: 3000,000 Std

**1.3.190 Absp.g.,Warneinr. aufb. u. abb. Abspsch. 250x2000*Typ RA2 5 Strah.eins. rot*Versorg. Wahl AN**
StL-Nr. 21105405052401
Absperrgerät oder Warneinrichtung betriebsfertig aufbauen und abbauen. Vorhalten, Kontrolle, Wartung, In-
standsetzung und Betreiben werden gesondert vergütet.
Vorübergehende Verkehrssicherungsmaßnahmen durchführen.
70 v. H. des Preises werden nach betriebsfertigem Aufbau, der Rest nach Abbau vergütet.
Absperrschranke Größe 250 x 2000 mm mit Aufstellvorrichtung.
Mit retroreflektierender Folie Klasse RA2.
Mit 5 Richtstrahlern einseitig, rotes Dauerlicht, WL1.
Energieversorgung nach Wahl des AN.
Menge: 5,000 St

**1.3.200 Absp.g.,Warneinr. vorhalten wie Vorposition**
StL-Nr. 2110541001
Absperrgerät oder Warneinrichtung vorhalten, warten,
instand setzen und betreiben. Vorübergehende Verkehrssicherungsmaßnahmen durchführen. Die Kontrolle wird gesondert vergütet.
Absperrgerät oder Warneinrichtung wie in Vorposition
beschrieben.
Menge: 3000,000 Std

**1.3.210 Absperrschranken/Schrankenzaun herstellen, 1 m hoch**
Absperrschranken/Schrankenzaun herstellen, 1 m hoch
Schutzzaun einschließlich Eckpfosten und Verstrebungen herstellen, für die Dauer der Bauzeit vorhalten,abbauen und von der Baustelle entfernen. Beschädigte oder abhanden gekommene Teile der Einrichtungen ersetzen. Umsetzung aufgrund der Bauabwicklung des AN gehören zum Leistungsumfang. Einsatzort Abgrenzung Fußweg entlang Baustelle über Fußgänger-Behelfsbrücke/Steg. Ausführung nach wahl des AN, Höhe 1 m. Umsetzen nach Baufortschritt ca. 6x.
Menge: 200,000 m

**1.3.220 Transp. LSA f. Engst. aufb. u. abb. LSA Typ B Verbind. Wahl AN Entf. bis 50 m Versorg. Wahl AN VTU erstellen**
Transportable Lichtsignalanlage (LSA) mit 2
Signalgebern für Engstelle einschließlich
Energieversorgung aufbauen, in Betriebnehmen, nach
Baufortschritt umsetzen und abbauen. Vorhalten,
Kontrolle werden gesondert vergütet.
Vorübergehende Verkehrssicherungsmaßnahmen durchführen.
einschl. Herstellung und Beseitigung notwendiger
Gelbmarkierungen für Haltelinien
70 v. H. des Preises werden nach betriebsfertigem Aufbau, der Rest nach Abbau vergütet.
LSA Typ B, Festzeitsteuerung.
Verbindung nach Wahl des AN.
Entfernung der Signalgeberstandorte über 50,00 m bis
100,00 m.
Energieversorgung nach Wahl des AN.
Verkehrstechnische Unterlage bestehend aus Signallageplan, Berechnungen, Zwischenzeitenmatrix, Signalzeitenplan erstellen.
Menge: 1,000 St

**1.3.230 Transport. Lichtsignalanlage vorh. wie Vorposition**
Transportable Lichtsignalanlage (LSA) vorhalten, warten, instand setzen und betreiben. Vorübergehende Verkehrssicherungsmaßnahmen durchführen. Die Kontrolle
wird gesondert vergütet.
Transportable LSA wie in Vorposition beschrieben.
Vergütung erfolgt nur bei Bautätigkeit
Menge: 2000,000 Std

**1.3.240 Transportable Lichtsignalanlagen umsetzen.**
StL-Nr. 2290550199
Transportable Lichtsignalanlagen umsetzen.
Ort nach Unterlagen des AG.
Vorübergehende Sicherungsmaßnahmen durchführen.
Transportable Lichtsignalanlage der OZ '1.3.220'
Menge: 1,000 St

**1.3.250 Trans.Schutzeinr. aufb.,abb.u.vorh. Arb.st./ank.Verk. '' Wirkungsber.maxW1 ''**
StL-Nr. 21105620191009
Transportable Schutzeinrichtung einschl. systembedingter Formstücke (Dilatationsstöße, Passstücke,
Kipplängenbegrenzungselemente) aufbauen, vorhalten,
warten, instand setzen und abbauen. Vorübergehende Verkehrssicherungsmaßnahmen durchführen. Anfangs- und Endkonstruktionen und Adapter werden gesondert vergütet.
70 v. H. des Preises werden nach Aufbau, der Rest nach
Abbau vergütet.
Einsatzbereich A, zwischen Arbeitsstelle und ankommendem Verkehr.
Aufhaltestufe 'mind. N 2.'

Wirkungsbereich max. W 1 (W max. 0,60 m).
Einsatzzeit 'über ca. 60 Tage'
Menge: 16,000 m

**1.3.260 AEK f. transp. Schutzeinr. aufb.*Kurzabsenkung**
StL-Nr. 2110562592
Anfangs-/Endkonstruktion (AEK) für transportable
Schutzeinrichtung aufbauen und abbauen. Vorhalten, Kontrolle, Wartung und Instandsetzung werden gesondert
vergütet. Vorübergehende Verkehrssicherungsmaßnahmen
durchführen. 70 v. H. des Preises werden nach Aufbau,
der Rest nach Abbau vergütet.
AEK an OZ '1.3.240'

Als Kurzabsenkung.
Menge: 4,000 St

**1.3.270 Transport. Schutzeinr. vorhalten**
StL-Nr. 2110561099
Transportable Schutzeinrichtung vorhalten, warten und
instand setzen. Vorübergehende Verkehrssicherungsmaßnahmen durchführen. Die Kontrolle wird gesondert
vergütet.
Transportable Schutzeinrichtung der OZ '1.3.240 einschließlich 1.3.250'
Menge: 1000,000 md

**1.3.280 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'der OZ 3.1.10. Kontrolle durch schriftliche Dokumentation AN.'
Menge: 21,000 d

**1.3.290 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'der OZ 3.1.40. Kontrolle durch schriftliche Dokumentation AN.'
Menge: 125,000 d

**1.3.300 Kontrolle d. Verkehrss. a. Uml.str. zwei bzw. einmal**
StL-Nr. 2110591029
Kontrolle der temporären Verkehrsschilder, vorübergehenden Markierungen, transportablen Lichtsignalanlagen,
baulichen Leitelemente und transportablen Schutzeinrichtungen auf Umleitungsstrecke gemäß ZTV-SA durchführen. Die Kontrolle ist unmittelbar nach deren Durchführung zu erfassen und zu dokumentieren. Arbeits- und
Hilfsmittel sind vom AN zu stellen und dem AG jederzeit
zugänglich zu machen.
Kontrolle zweimal täglich, an arbeitsfreien Tagen einmal täglich.
Dokumentation der Kontrolle 'der OZ 3.1.40. Kontrolle durch schriftliche Dokumentation AN.'
Menge: 125,000 d

**1.3.310 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'der OZ 3.1.60. Kontrolle durch schriftliche Dokumentation AN.'
Menge: 60,000 d

**1.3.320 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'der OZ 3.1.100. Kontrolle durch schriftliche Dokumentation AN.'
Menge: 20,000 d

#### Untertitel 1.4 Freimachen des Baugeländes

**1.4.10 Grenzsteine ausbauen in Baust.stapeln**
StL-Nr. 2490600101
Grenzsteine innerhalb des Baugeländes ausbauen,
säubern und laden.
Lage der Grenzsteine nach Unterlagen des AG.
Steine innerhalb der Baustelle fördern, abladen und
stapeln.
Menge: 3,000 St

**1.4.20 Fläche abräumen Aufwuchs Wurzelstöcke Wst. Verwert. AN übr.Räumg.Verw.AN**
*** Pauschalposition
StL-Nr. 2410600311000101
Fläche nach Unterlagen des AG abräumen.
Strauch- und Baumbestand sowie sonstiger Aufwuchs bis
zu 0,10 m Stammdurchmesser, 1,00 m über dem Erdboden
gemessen, einschließlich Wurzelwerk.
Wurzelstöcke anderweitig gefällter Bäume bis zu 0,10 m
Durchmesser an der Schnittstelle roden.
Wurzelstöcke nach Wahl des AN verwerten.
Übriges Räumgut nach Wahl des AN verwerten.
Menge: 1,000 psch

**1.4.30 Schutz für Baumstamm herstellen StU bis 50 cm Polst.flex.Drai. Brett 24 mm Höhe mind. 2,00m Schutz Verwert.AN**
StL-Nr. 21107004111101
Schutz für Baumstamm durch Mantel mit Polsterung herstellen und während der Bauzeit vor- und unterhalten.
Der Mantel darf den Baumstamm und die Wurzelanläufe
nicht berühren.
Stammumfang bis 50 cm.
Polsterung des Stammes mit flexiblen Kunststoff-
Drainrohren.
Mantel aus Brettern, 24 mm dick, lückenlos befestigen.
Mantelhöhe mindestens 2,00 m.
Schutz nach Beendigung der Bauarbeiten abbauen und nach
Wahl des AN verwerten.
Menge: 1,000 St

**1.4.40 Bäume fällen ohne Roden DU über 0,5-0,75m*Holz Verwert. AN S.Abr.Verwert. AN**
StL-Nr. 241060303011
Bäume fällen, höchstens 0,25 m über dem Erdboden
absägen. Gemessen wird der Durchmesser 1,00 m über dem
Erdboden. Wurzelstöcke roden bzw. ausfräsen wird gesondert vergütet.
Durchmesser über 0,50 bis 0,75 m.
Gesamtes Holz nach Wahl des AN verwerten.
Schlagabraum nach Wahl des AN verwerten.
Menge: 1,000 St

**1.4.50 Wurzelstöcke roden DU über 0,5-0,75m**
StL-Nr. 241060203099
Wurzelstöcke roden. Gemessen wird der Durchmesser der
Schnittstelle des Wurzelstocks vor dem Roden.
Durchmesser über 0,50 bis 0,75 m.
Wurzellöcher 'nicht verfüllen. Oberboden für neue Baumpflanzung liefern und auf Grundstück Fl.st. 358/2 Hauptstraße 27 nach Unterlagen des AG lagern.'

Wurzelstöcke 'erst kurz vor Beendigung der Baumaßnahme roden und nach Wahl des AN verwerten.'
Menge: 1,000 St

**1.4.60 Pflanzgrube herstellen Boden Verwert. AN**
StL-Nr. 211073349901
Pflanzgrube herstellen. Sohle 10 cm tief lockern.
Pflanzgrube '2,00 m x 2,00 m x 1,50 m'

Aushub 'nach Unterlagen des AG'

Boden nach Wahl des AN verwerten.
Menge: 1,000 St

**1.4.70 Wurzelstöcke roden DU über 0,1-0,3 m verfüll/Boden AG Wst.Verw. AN**
StL-Nr. 241060201011
Wurzelstöcke roden. Gemessen wird der Durchmesser der
Schnittstelle des Wurzelstocks vor dem Roden.
Durchmesser über 0,10 bis 0,30 m.
Wurzellöcher mit geeignetem Boden verfüllen. Boden aus
Abtragsbereichen profilgerecht lösen.
Wurzelstöcke nach Wahl des AN verwerten.
Menge: 5,000 St

**1.4.80 durchführen**
StL-Nr. 241060202011
Wurzelstöcke roden. Gemessen wird der Durchmesser der
Schnittstelle des Wurzelstocks vor dem Roden.
Durchmesser über 0,30 bis 0,50 m.
Wurzellöcher mit geeignetem Boden verfüllen. Boden aus
Abtragsbereichen profilgerecht lösen.
Wurzelstöcke nach Wahl des AN verwerten.
Menge: 5,000 St

**1.4.90 Schichtweise Sondierung durchführen**
Schichtweise Sondierung durchführen
Baubegleitende, schichtweise Sondierung und
Kampfmittelräumung.
Fläche vor Abtrag sondieren.
Massen beim Lösen, Laden, Entladen und Einbau
visuell überprüfen.
Handhabbare Fundmunition räumen und diebstahlsicher verwahren.
Bei nicht handhabbarer Fundmunition Kampfmittelbeseitigungsdienst verständigen.
Ferromagnetische Steine beseitigen.
Sonstige Störkörper aufnehmen und in
bereitgestelltem Behälter sammeln.
Fläche für den weiteren Abtrag freigeben.
Abrechnung nach Stunden für je 2 Personen (Räumpaar).
Die Dokumentation der Räumung und die Erstellung der
Freigabebescheinigung werden gesondert vergütet.
Stillstandskosten infolge von Kampfmittelbeseitigung werden nach Stundensätzen vergütet.
Betroffene Flächen 'Baugruben Bauwerk bis UK Widerlager'
und zu sondierende Gesamttiefe m '5'

unter Einsatz von Sonden nach Wahl des AN,
Menge: 40,000 h

**1.4.100 Kampfmittelfreiheit bescheinigen**
*** Pauschalposition
Kampfmittelfreiheit bescheinigen
Dokumentation und Freigabebescheinigung erstellen
und übergeben.
Abschlussdokumentation der Kampfmittelräumung
gem. DIN 18323, Nr. 3.10.2 anfertigen und dem AG
übergeben.
Kampfmittelfreiheit (ggf. mit Einschränkungen)
bescheinigen.
Menge: 1,000 psch

#### Untertitel 1.5 Oberboden

**1.5.10 Oberboden abtragen und fördern Abtr.über 10-30cm Oberb.Verw. AN Abrechnung Abtrag**
StL-Nr. 24906106002101
Oberboden ggf. einschließlich Vegetationsdecke
abtragen, laden und fördern. Beschreibung der
Homogenbereiche nach Unterlagen des AG.
Dicke des Abtrages über 10 bis 30 cm.
Oberboden der Verwertung nach Wahl des AN zuführen.
Abgerechnet wird nach Abtragsprofilen.
Menge: 44,000 m3

**1.5.20 Oberboden liefern und andecken Böschungen 3 cm unter Fahrb. '' Abrechng.Auftrag**
StL-Nr. 241061601291
Oberboden liefern und profilgerecht andecken.
Andeckung auf Böschungen. Vorhandene Böschung vor Auftrag des Oberbodens aufrauen und mit Rillen versehen.
Einbau 3 cm unter Fahrbahnrand.
Dicke der Andeckung '= 30 cm'

Abrechnung nach Auftragsprofilen.
Menge: 50,000 m3

**1.5.30 Rasenansaat mit RSM Regio herst. Feinplanum herst. UG 19**
StL-Nr. 2110720400291900
Rasenansaat mit RSM Regio herstellen. Saatgut ohne Entmischung ausbringen, einarbeiten und andrücken.
Feinplanum herstellen.
Saatgutmenge '= 10 g/m2'

Regiosaatgutmischung (RSM Regio), Ursprungsgebiet 19,
Bayrischer und Oberpfälzer Wald.
Menge: 20,000 m2

#### Untertitel 1.6 Bodenbewegungen, Geotextilien

**1.6.10 Untergrundverbes-serung durchführen ''**
StL-Nr. 2410634090
Untergrundverbesserung nach Unterlagen des AG durchführen. Baustoff in nicht genügend tragfähigen Boden einbringen. Baustoff nach Unterlagen des AG liefern.
Einbaudokumentation nach Unterlagen des AG übergeben.
Baustoff '= gebrochenes Naturgestein der Körnung 100
bis
200 mm. (Schroppen)'
Menge: 54,000 t

**1.6.20 Splittbett für FT-Montage herstellen '' '' Abrechng. Auftrag**
Splittbett als Planum lage und höhengenau herstellen.
Einbau
über der Sauberkeitsschicht als Planum zum Versetzen
der
Fertigteilelemente.
Splitt Körnung 2-5mm
Dicke min.10cm mit allseitigem Überstand von 10cm
Menge: 11,500 m3

**1.6.30 Trennschicht unter Schüttung herst. '' '' GRK 4 100 Jahre pH 4-9 '' quer**
Trennschicht aus Geotextilien oder Verbundstoffen
unter Schüttungen herstellen. Die Erschwernisse bei
der Herstellung der ersten Lage der Überschüttung
gehören zum Leistungsumfang.
Trennschicht 'als Kombigitter aus gelegtem Geogitter
aus gereckten, monolithischen, strukturierten
Polypropylen-Flachstäben (PP) mit verschweißten Knoten
für den Einsatz als Bodenbewehrung im Erd-, Deponie-,
Verkehrswege- und Wasserbau.'
Geotextilrobustheitsklasse (GRK) 4.
Langzeitbeständigkeit = 100 Jahre.
pH-Wert des Umgebungsmilieus 4 bis 9.
Kontakt 'mit Schroppenlage und Magerbeton'
verlegen quer zur Straßenachse.
Menge: 115,000 m2

**1.6.40 Mehraufwand Erdarb. vorh. Leitungen**
StL-Nr. 259062369990
Mehraufwand bei der Ausführung von Abtrags- und/oder
Verfüllarbeiten einschließlich des ungebundenen
Oberbaues in Folge von vorhandenen Leitungen unter
Beachtung der einschlägigen Vorschriften.
Der Mehraufwand wird bis zu einem Abstand von 50 cm in
horizontaler und vertikaler Richtung vergütet, sofern
kein anderer Abstand angegeben ist. Auch bei parallel
laufenden Leitungen wird die Position unabhängig vom
Achsabstand einmal je Leitung abgerechnet.
Abgerechnet wird in der Achse der jeweiligen Leitung.
Die Leistung ist gesondert in Rechnung zu stellen.
Spartenträger 'Breitband, Telekom, Bayernwerk, WZV'

Leitung = 'Fernmeldekabel, Telefonkabel, Straßenbeleuchtung, Wasserleitung'

Verlauf der Leitung 'längslaufend und querend'
Menge: 40,000 m

#### Untertitel 1.7 Baugruben, Verbau Bauwerkshinterfüllung

**1.7.10 Suchgraben herstellen mitMasch.unterst.*Aufbruch gesond. Boden einb.u.v.*Abrechnung Abtrag**
StL-Nr. 2410891299210101
Suchgraben nach Unterlagen des AG einschließlich Handschachtung herstellen. Aushub zur Wiederverwendung
seitlich lagern. Beschreibung der Homogenbereiche nach
Unterlagen des AG.
Homogenbereiche 'Homogenbereich(e) nach Unterlagen des AG. Sämtliche Leitungsarten. Die Leistung ist gesondert an die betroffenen Spartenträger in Rechnung zu stellen.'

Grabentiefe 'über 1,25 m bis 2,50 m'

Handschachtung mit Maschinenunterstützung.
Straßenaufbruch wird gesondert vergütet.
Seitlich gelagerten Boden einbauen und verdichten.
Abrechnung nach Abtragsprofilen.
Menge: 10,000 m3

*Hinweis: Erdarbeiten*
Erdarbeiten
Baufolie zum Abdichten und Abdecken von Haufwerken
liefern,verlegen, vorhalten und nach Abtransport der
Erdmassen einer geeigneten Verwendung zuführen.
Baufolie bleibt Eigentum des AN.

Bodenmaterial auf Zwischenlagerfläche in Haufwerken
gleichartiger Zusammensetzung aufhalden.

Der Asphalt muss nach LfU Merkblatt Nr. 3.4/1
Einteilung von
Straßenaufbruch eingeordnet werden. Er sollte abgedeckt
auf befestigter Fläche bis zur Deklaration gelagert
werden.

Zwischengelagertes Material außer Bodenmaterial ist
nach Beprobung von der Bereitstellungsfläche zu lösen,
zu laden und in Eigentum des AN zu übernehmen. Die
Entsorgungsnachweise sind durch den AN zu führen.

**1.7.20 Baugrube herstellen '' Bauwerk Tiefe >3,00-5,00m ''**
StL-Nr. 24108107914090
Baugrube nach Unterlagen des AG herstellen.
Beschreibung der Homogenbereiche nach Unterlagen des
AG. Verbau wird gesondert vergütet.
Homogenbereiche 'gem. Baugrundgutachten'

Baugrube für gesamtes Bauwerk.
Baugrubentiefe über 3,00 bis 5,00 m.
Aushub 'laden, fördern und auf Bereitstellungsfläche
des AG transportieren und abdecken.'
Menge: 750,000 m3

**1.7.30 Zulage für Aushub zwischen Spundwänden**
Aushub in beengter Baugrube zwischen Spundwänden.
Menge: 20,000 m3

*Hinweis: Arbeitsebene Bohrgeräte*
Arbeitsebene Bohrgeräte
Für nachfolgenden Position ist bei der Kalkulation zu
berücksichtigen,dass eine Arbeitsebene für den
Geräteeinsatz herzustellen und
entsprechend der Gerätedisposition des AN zu
ertüchtigen.
Hierfür ist die Baugrube ggf. teilweise wieder
aufzufüllen.

**1.7.40 Geräteeinsatz für Trägerbohlwand '' ''**
StL-Nr. 2111710099
Geräte für Trägerbohlwand nach Unterlagen des AG einsetzen. Der Einsatz umfasst das Aufstellen und Abbauen
sowie das Umsetzen im Bereich des Bauteils.
Bauteil '= Ortbetonpfahl mit Trägerbohlverbau'

Arbeitsplanum 'herstellen, vorhalten, unterhalten, bei
Bedarf ertüchtigen und abbauen'
Menge: 1,000 St

**1.7.50 Ortbetonbohrpfahl herstellen '' Pfahl-DU 90 cm '' vertikal StB C30/37, XF3 verrohrt ''**
StL-Nr. 2111771093912019
Ortbetonbohrpfahl entsprechend statischen und konstruktiven Erfordernissen nach Unterlagen des AG herstellen.
Bewehrung wird gesondert vergütet. Flachstahl für Ab-
standskreuz und Distanzringe werden als Betonstahl abgerechnet. Herrichten des Pfahlkopfes bzw. Herstellen
eines Köchers, Herstellen eines Pfahlfußes und Einbau
eines Hülsenrohres sowie die Durchführung von Probebelastungen werden gesondert vergütet. Abgerechnet wird
nach Länge von der Pfahlsohle bis Unterkante der Pfahlkopfplatte bzw. des an den Pfahl anschließenden Bauteils.
Bauteil 'Trägerbohlwand'

Pfahldurchmesser = 90 cm.
Pfahllänge 'über 7,90 bis 10,00 m'

Neigung vertikal.
Baustoff = Stahlbeton, Druckfestigkeitsklasse C 30/37,
Expositionsklasse XC2, XF3.
Pfahl durch verrohrtes Bohren herstellen.
Bohrgut 'laden, fördern und auf Bereitstellungsfläche
des AG transportieren und abdecken'
Menge: 110,000 m

**1.7.60 Bewehrung herstellen B500B Ortbetonbohrpf.**
StL-Nr. 2291771114
Betonstahlbewehrung nach Unterlagen des AG
herstellen.
Abgerechnet wird die eingebaute Betonstahlmenge
einschl. der für die Herstellung der Bewehrungskörbe
erforderlichen Formstähle.
Stahlsorte B500B
Bewehrung für Ortbetonbohrpfähle.
Menge: 6,000 t

**1.7.70 Trägerbohlwand herstellen '' '' '' '' '' '' Ausf. ausbauen**
StL-Nr. 2111710590999991
Trägerbohlwand entsprechend statischen und konstruktiven Erfordernissen nach Unterlagen des AG herstellen.
Abgerechnet wird nach Länge in der Wandachse, horizontal, multipliziert mit der Höhe ab Baugrubensohle.
Durchfahren von Hindernissen wird gesondert vergütet.
Träger einbringen 'durch integrieren mit der Bewehrung
des Pfahls'

Träger 'HEB 340 od. glw.'

Trägerlänge 'über 4,00 bis 6,00 m.'

Ausfachung 'mit Holzbohlen nach statischer Erfordernis'

Trägerbohlwand 'freistehend, mit Trägerabstand a=
ca.2,00 m.'

Träger 'ca. 70 cm unter GOK abschneiden und entfernen.'

Ausfachung ausbauen und entfernen.
Menge: 85,000 m2

**1.7.80 Geräteeinsatz für Stahlspundwand '' Spundwand herst. ''**
StL-Nr. 211172059199
Geräte für Stahlspundwand nach Unterlagen des AG einsetzen. Der Einsatz umfasst das Aufstellen und Abbauen
sowie das Umsetzen im Bereich des Bauteils.
Bauteil '= Dauerkonstruktion Spundwand (Spundwand
Nordost und Südost) + temporäre Spundwand Nordseite
Denkmal'

Einsatz für Spundwand herstellen.
Arbeitsplanum 'herstellen, vorhalten, unterhalten, bei
Bedarf ertüchtigen und abbauen'
Menge: 1,000 St

**1.7.90 Geräteeinsatz für Austauschbohrung '' Spundwand herst. ''**
Geräte für Austauschbohrung nach Unterlagen des AG einsetzen. Der Einsatz umfasst das Aufstellen und Abbauen
sowie das Umsetzen im Bereich des Bauteils.
Bauteil '= Dauerkonstruktion Spundwand (Spundwand
Nordost und Südost)'
Einsatz für Austauschbohrung herstellen.
Arbeitsplanum 'herstellen, vorhalten, unterhalten, bei
Bedarf ertüchtigen und abbauen'
Menge: 1,000 St

**1.7.100 Austauschbohrung herstellen Stahlspundwand DU 90 cm Länge ü. 3-6 m vertikal Bohrgut verwerten Verfüllung Sand '' verrohrt**
StL-Nr. 2111793023211191
Austauschbohrung zum Austausch des vorhandenen Bodens
nach Unterlagen des AG herstellen. Bohrloch verfüllen.
Austauschbohrung für Stahlspundwand.
Bohrdurchmesser = 90 cm.
Länge über 3,00 bis 6,00 m.
Neigung vertikal.
Bohrgut nach Wahl des AN verwerten.
Verwertung nach Unterlagen des AG nachweisen.
Verfüllung mit Sand.
Bohrung 'in Bestandsmauern'

Bohrung durch verrohrtes Bohren herstellen.
Menge: 85,000 m

**1.7.110 Stahlspundwand herstellen '' '' S 240 GP '' dicht, n.U.d.AG '' Austauschbohrung ''**
StL-Nr. 2111721099191939
Stahlspundwand entsprechend statischen und konstruktiven Erfordernissen, einschließlich Eck-, Abzweig- sowie
Pass- und Keilbohlen nach Unterlagen des AG herstellen.
Abgerechnet wird nach Länge in der Wandachse, horizontal, multipliziert mit der vereinbarten Bohlenlänge.
Spundwand 'als Dauerkonstruktion Spundwand (Spundwand
Nordost und Südost)'

Bohlenlänge 'über 5,00 bis 8,00 m.'

Stahlsorte = S 240 GP.
min Wy '2680 cm3/m.'

Spundwand wasserdicht. Anforderungen nach Unterlagen
des AG.
Spundwand 'ausgesteift im Bauzustand, Aussteifung wird
gesondert vergütet'

Einbringhilfe = Austauschbohrung. Austauschbohrung wird
gesondert vergütet.
Einbringen 'Erschütterungsarm'
Menge: 80,000 m2

**1.7.120 Gurtung/Aussteifung f. Verbau herst '' Behelfskonstr.**
StL-Nr. 211172309001
Gurtung/Aussteifung für Verbau entsprechend statischen
und konstruktiven Erfordernissen nach Unterlagen des AG
herstellen.
Gurtung/Aussteifung 'für Dauerkonstruktion Spundwand
(Spundwand Nordost und Südost) im Bauzustand'

Gurtung/Aussteifung als Behelfskonstruktion ausbilden,
vorhalten, unterhalten, ausbauen und beseitigen.
Menge: 11,000 t

**1.7.130 Stahlspundwand kürzen '' ''**
StL-Nr. 2111722099
Stahlspundwand nach Unterlagen des AG kürzen. Baustoff
nach Wahl des AN verwerten. Abgerechnet wird nach Länge
in der Wandachse, horizontal.
Spundwand 'als Dauerkonstruktion Spundwand (Spundwand
Nordost und Südost)'

Neue Oberkante 'gem. Ausführungsplan 401'
Menge: 12,000 m

**1.7.140 Stahlspundwand säubern und Schweißreste temporärer Aussteifung entf. ''**
Stahlspundwand säubern sowie sämtliche von der
temporären Gurtung/Aussteifung herrührenden
Schweißnähte und Schweißreste von der Stahlspundwand
entfernen. Anhaftenden Boden von freigelegter Fläche
der Stahlspundwand entfernen.
Abgerechnet wird nach Länge in der Wandachse,
horizontal, multipliziert mit der freigelegten Höhe.
Spundwand 'für Dauerkonstruktion Spundwand (Spundwand
Nordost und Südost), im Endzustand'
Menge: 18,000 m2

**1.7.150 Stahlkonstruktion herst. u. mont. '' S235 Geschweißt Abr.n.Berechnen**
StL-Nr. 21120112911100
Stahlkonstruktion entsprechend statischen und konstruktiven Erfordernissen nach Unterlagen des AG
einschl. aller Verbindungsmittel herstellen und montieren. Vorbereiten der Stahloberfläche sowie Aufbringen der Beschichtungen werden gesondert vergütet.
Bauteil 'Kopfplatte auf Spundwand Dauerkonstruktion'

Stahlsorte = Baustahl S235.
Konstruktion geschweißt.
Abgerechnet wird nach Masse durch Berechnen.
Menge: 1,400 t

**1.7.160 Stahloberfläche vorbereiten '' Erstbeschichtung Sichtflächen tro. Mehrwegstr. Sa 2 1/2 Baustelle Neubau vorbereitete Fl.**
StL-Nr. 2212211391101122
Stahloberfläche nach Unterlagen des AG für Korrosionsschutz vorbereiten.
Bauteil '= Kopfplatte Dauerkonstruktion Spundwand'

Vorbereitung für Erstbeschichtung.
Ausführung im Bereich von Sichtflächen.
Verfahren = trockenes Abstrahlen mit Mehrwegstrahlmittel.
Oberflächenvorbereitungsgrad Sa 2 1/2.
Vorbereitungsarbeiten auf der Baustelle durchführen.
Abgerechnet wird die vorbereitete Stahlfläche.
Menge: 8,000 m2

**1.7.170 Stahloberfläche vorbereiten '' Erstbeschichtung Sichtflächen tro. Mehrwegstr. Sa 2 1/2 Baustelle Neubau vorbereitete Fl.**
StL-Nr. 2212211391101122
Stahloberfläche nach Unterlagen des AG für Korrosionsschutz vorbereiten.
Bauteil '= Spundwand Dauerkonstruktion, erdseits bis 50
cm unter GOK.'

Vorbereitung für Erstbeschichtung.
Ausführung im Bereich von Sichtflächen.
Verfahren = trockenes Abstrahlen mit Mehrwegstrahlmittel.
Oberflächenvorbereitungsgrad Sa 2 1/2.
Vorbereitungsarbeiten auf der Baustelle durchführen.
Abgerechnet wird die vorbereitete Stahlfläche.
Menge: 13,000 m2

**1.7.180 Stahlfl. mit Korr .schutz versehen Spundwand Korr.system Nr.1 im Werk**
Stahlfläche nach Unterlagen des AG mit Korrosionsschutz
versehen. Lt. Tabelle "Korrosionsschutzsysteme" der
ZTV-ING Teil 4, Abschnitt 3, Tabelle A.4.3.2,
Bauteilnr. 2.1.1.2
Beschichtungssystem Nr.2
Farbe: DB 703'
Oberflächenvorbereitung wird gesondert vergütet.
Zu beschichtendes Bauteil '= Kopfplatte
Dauerkonstruktion Spundwand'
Beschichtungen auf der Baustelle aufbringen.
Menge: 8,000 m2

**1.7.190 Stahlfl. mit Korr .schutz versehen Spundwand Korr.system Nr.1 im Werk**
Stahlfläche nach Unterlagen des AG mit Korrosionsschutz
versehen. Lt. Tabelle "Korrosionsschutzsysteme" der
ZTV-ING Teil 4, Abschnitt 3, Tabelle A.4.3.2,
Bauteilnr. 2.1.3
Beschichtungssystem Nr.1
Farbe: DB 703'
Oberflächenvorbereitung wird gesondert vergütet.
Zu beschichtendes Bauteil = Spundwand
Dauerkonstruktion, erdseits bis 50 cm unter GOK.
Beschichtungen auf der Baustelle aufbringen.
Menge: 13,000 m2

**1.7.200 Stahlspundwand herstellen '' '' S 240 GP min Wy 1200 cm3/m Spundwand freist. ''**
StL-Nr. 2111721099120109
Stahlspundwand entsprechend statischen und konstruktiven Erfordernissen, einschließlich Eck-, Abzweig- sowie
Pass- und Keilbohlen nach Unterlagen des AG herstellen.
Abgerechnet wird nach Länge in der Wandachse, horizontal, multipliziert mit der vereinbarten Bohlenlänge.
Spundwand 'für temporären Baugrubenverbau für Bohrgerät
Nordseite Denkmal nach erfordernis'

Bohlenlänge 'bis 5,00 m.'

Stahlsorte = S 240 GP.
min Wy = 1200 cm3/m.
Spundwand freistehend.
Einbringen 'Erschütterungsarm'
Menge: 30,000 m2

**1.7.210 Geräteeinsatz für Stahlspundwand '' Spundwand herst. ''**
StL-Nr. 211172059199
Geräte für Stahlspundwand nach Unterlagen des AG einsetzen. Der Einsatz umfasst das Aufstellen und Abbauen
sowie das Umsetzen im Bereich des Bauteils.
Bauteil 'Spundwand entlang der Bachumleitung'

Einsatz für Spundwand herstellen.
Arbeitsplanum 'herstellen, vorhalten, unterhalten, bei
Bedarf ertüchtigen und abbauen'
Menge: 1,000 St

**1.7.220 Stahlspundwand herstellen '' '' S 240 GP dicht, n.U.d.AG Sp., Verank. ges. ''**
StL-Nr. 2111721099101209
Stahlspundwand entsprechend statischen und konstruktiven Erfordernissen, einschließlich Eck-, Abzweig- sowie
Pass- und Keilbohlen nach Unterlagen des AG herstellen.
Abgerechnet wird nach Länge in der Wandachse, horizontal, multipliziert mit der vereinbarten Bohlenlänge.
Spundwand 'als Dauerkonstruktion für Bachumleitung'

Bohlenlänge '4,00 m.'

Stahlsorte = S 240 GP.
Spundwand wasserdicht. Anforderungen nach Unterlagen
des AG.
Spundwand verankert. Erforderliche Gurtung und Verankerung werden gesondert vergütet.
Einbringen 'Erschütterungsarm'
Menge: 45,000 m2

**1.7.230 Gurtung/Aussteifung f. Verbau herst Spundwand Behelfskonstr.**
StL-Nr. 211172302001
Gurtung/Aussteifung für Verbau entsprechend statischen
und konstruktiven Erfordernissen nach Unterlagen des AG
herstellen.
Gurtung/Aussteifung für Spundwand.
Gurtung/Aussteifung als Behelfskonstruktion ausbilden,
vorhalten, unterhalten, ausbauen und beseitigen.
Menge: 1,000 t

**1.7.240 Stahlspundwand kürzen Kolksicherung ''**
StL-Nr. 2111722029
Stahlspundwand nach Unterlagen des AG kürzen. Baustoff
nach Wahl des AN verwerten. Abgerechnet wird nach Länge
in der Wandachse, horizontal.
Spundwand für Kolksicherung.
Neue Oberkante 'unter Wasser, auf Höhe der Fundamente'
Menge: 13,000 m

**1.7.250 Baust. lief. als BW-Hinterfüll. einb '' '' Entwässerungsber.**
StL-Nr. 211066099903
Baustoff liefern und als Bauwerkshinterfüllung profilgerecht einbauen und verdichten. Abgerechnet wird nach
Auftragsprofilen.
Hinterfüllung für 'Beide Widerlager
Einbaubereich gem. RIZ-ING Was 7'

Baustoff 'aus grobkörnigen Boden der Gruppe GE, GI oder
GW
Boden aus Seitenentnahmen oder Gewinnungsbetrieben
liefern.'

Entwässerungsbereich.
Menge: 71,000 m3

**1.7.260 Baust. lief. als BW-Hinterfüll. einb '' '' ohne Entw. Ber.**
StL-Nr. 211066099902
Baustoff liefern und als Bauwerkshinterfüllung profilgerecht einbauen und verdichten. Abgerechnet wird nach
Auftragsprofilen.
Hinterfüllung für 'Beide Widerlager'

Baustoff 'Hinterfüllung/Überschüttung aus grobkörnigen
Boden der Gruppe SW, SI, SE, GW, GI, GE
Boden aus Seitenentnahmen oder Gewinnungsbetrieben
liefern.
Einbaubereich übriger Hinterfüllbereich gem. RIZ-ING
Was 7'

Hinterfüllbereich ohne Entwässerungsbereich.
Menge: 265,000 m3

**1.7.270 Baust. lief. als BW-Hinterfüll. einb '' '' ohne Entw. Ber.**
StL-Nr. 211066099902
Baustoff liefern und als Bauwerkshinterfüllung profilgerecht einbauen und verdichten. Abgerechnet wird nach
Auftragsprofilen.
Hinterfüllung für 'Beide Widerlager'

Baustoff 'Hinterfüllung/Überschüttung aus
Verdichtungsfähiges, schwach durchlässiges Material
Boden aus Seitenentnahmen oder Gewinnungsbetrieben
liefern.
Einbaubereich übriger Hinterfüllbereich gem. RIZ-ING
Was 7'

Hinterfüllbereich ohne Entwässerungsbereich.
Menge: 110,000 m3

#### Untertitel 1.8 Leitungsgräben

*Hinweis: HINWEIS zu folgenden Positionen unter Punkt 1.8*
HINWEIS zu folgenden Positionen unter Punkt 1.8
FÜR LEITUNGSGRÄBEN:
1. Allgemeines
1.1 Die Boden- und Untergrundverhältnisse sind in den
Unterlagen des AG angegeben. Diese Unterlagen gelten
nur für die Aufschlussstellen und die ausgeschriebene
Gründungsart. Aus der Verwertung der Unterlagen für
eine Änderung der Bauwerksgründung nach Art und Lage
sowie für die Gründung von Baubehelfen kann der AN
dem AG gegenüber keine Ansprüche ableiten.
2. Nebenleistungen, Besondere Leistungen
Die nachfolgend aufgeführten Leistungen gehören zum
Leistungsumfang:
2.1 Das Zwischenlagern des Bodens, soweit es nicht vom
AG angeordnet wird.
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

*Hinweis: HINWEIS zu folgenden Positionen unter Punkt 1.8*
HINWEIS zu folgenden Positionen unter Punkt 1.8
FÜR ROHRLEITUNGEN:
1. Beton und Zementmörtel:
1.1 Normalbettmörtel, Dünnbettmörtel sowie Putzmörtel
müssen - soweit in der Leistungsbeschreibung nichts
anderes enthalten ist - der DIN EN 1996-1-1, entsprechen.
2. Die nachfolgend aufgeführten Leistungen gehören zum
Leistungsumfang:
2.1 Bettung gemäß DIN EN 1610 in gewachsenem Boden.
2.2 Die Lieferung von Normalbettmörtel bzw.
Dünnbettmörtel.
3. Abrechnung
3.1 Beim Aufmaß der Rohrleitungen werden die Formstücke
übermessen. Für Formstücke wird der aufgemessenen
Länge der zugehörigen Rohrleitung je Formstück
- bis DN 200 1 m Rohrlänge,
- größer DN 200 bis DN 300 2 m Rohrlänge und
- größer DN 300 3 m Rohrlänge
zugeschlagen.
Bei unterschiedlichen Rohrdurchmessern am Formstück
gilt der Zuschlag für die Rohrleitung mit dem größeren
Durchmesser.
Als Formstücke zählen: Abzweige, Bögen, Verschlussteller und Übergangsstücke.
3.2 Bei Rohrleitungen mit Böschungsstücken werden die
Rohrleitungen bis zur unteren Vorderkante des
Böschungsstückes durchgemessen.

**1.8.10 Straßenablauf ausbauen Betonfertigteile*Tiefe bis 1,25 m*Aufs.s.+lagern Ausbau verwerten**
StL-Nr. 24110506119101
Straßenablauf einschließlich Aufsatz ausbauen. An-
schlussleitungen, die bestehen bleiben, soweit erforderlich abdichten. Das Ausbauen von Rohrleitungen wird
gesondert vergütet.
Straßenablauf aus Betonfertigteilen, vollständig ausbauen.
Ausbautiefe ab OK Aufsatz bis 1,25 m.
Straßenablauf 'liegt in unbefestigter Fläche nach Abbruch Asphaltflächen. Aufbruch und Erdarbeiten ausführen.'

Aufsatz säubern und innerhalb der Baustelle lagern.
Sämtliche Ausbaustoffe verwerten nach Wahl des AN.
Menge: 2,000 St

**1.8.20 Entwässerungsroh-rleitung abbrechen '' Steinzeug-Rohr '' Ausb. verwerten**
StL-Nr. 24110305930901
Entwässerungsrohrleitung abbrechen. Entwässerungsrohrleitung liegt bis Oberkante Rohr frei. Erdarbeiten in
der verbliebenen Leitungszone ausführen. Offene Wasserhaltung bis zu einer Pumpenleistung von 10 m3 Fördermenge und 5,00 m Förderhöhe je Stunde und Haltung ausführen. Das Ausbauen von Schächten wird gesondert vergütet.
Rohr DN/ID '200'

Rohr aus Steinzeug.
Fließsohlentiefe 'über 2,00 bis 2,50 m.'

Ausbaustoffe nach Wahl des AN verwerten.
Menge: 18,000 m

**1.8.30 Entwässerungsrohrleitung abbrechen*Kunststoff-Rohr*Tiefe ü.1,25-1,75 Ausb. verwerten**
StL-Nr. 24110305949201
Entwässerungsrohrleitung abbrechen. Entwässerungsrohrleitung liegt bis Oberkante Rohr frei. Erdarbeiten in
der verbliebenen Leitungszone ausführen. Offene Wasserhaltung bis zu einer Pumpenleistung von 10 m3 Fördermenge und 5,00 m Förderhöhe je Stunde und Haltung ausführen. Das Ausbauen von Schächten wird gesondert vergütet.
Rohr DN/ID '150'

Rohr aus Kunststoff.
Bettung 'Sand-Kies'

Fließsohlentiefe über 1,25 bis 1,75 m.
Ausbaustoffe nach Wahl des AN verwerten.
Menge: 20,000 m

**1.8.40 Leitungsgraben herstellen eing. verd. Boden '' '' m.Verb./+10 m3 W. lag. i./ver.o.Lz. Aushub verwerten**
Leitungsgraben profilgerecht herstellen. Straßenaufbruch wird nicht gesondert vergütet.
In eingebautem und verdichtetem Boden.
Grabentiefe 'über 2,00 bis 2,50 m.'
Breite der Grabensohle 'für Rohr bis DN 200'
Notwendigen Verbau entsprechend statischen und konstruktiven Erfordernissen herstellen, vorhalten und
entfernen. Offene Wasserhaltung bis zu einer Pumpenleistung von 10 m3 Fördermenge und 5,00 m Förderhöhe
je Stunde und Haltung ausführen.
Aushub zur Wiederverwendung innerhalb der Baustelle
lagern, nach Verlegen der Leitung in Graben oberhalb
der Leitungszone einbauen und verdichten einschl. ggf.
erforderlicher Wasserzugabe.
Zum Verfüllen nicht verwendeten Aushub nach Wahl des AN
verwerten.
Menge: 50,000 m3

**1.8.50 Leitungsgraben profilgerecht herstellen.**
Leitungsgraben profilgerecht herstellen. Straßenaufbruch wird nicht gesondert vergütet.
In eingebautem und verdichtetem Boden.
Grabentiefe 'über 1,25 bis 1,75 m.'
Breite der Grabensohle 'für Rohr bis DN 150'
Notwendigen Verbau entsprechend statischen und konstruktiven Erfordernissen herstellen, vorhalten und
entfernen. Offene Wasserhaltung bis zu einer Pumpenleistung von 10 m3 Fördermenge und 5,00 m Förderhöhe
je Stunde und Haltung ausführen.
Aushub zur Wiederverwendung innerhalb der Baustelle
lagern, nach Verlegen der Leitung in Graben oberhalb
der Leitungszone einbauen und verdichten einschl. ggf.
erforderlicher Wasserzugabe.
Zum Verfüllen nicht verwendeten Aushub nach Wahl des AN
verwerten.
Menge: 20,000 m3

**1.8.60 Baustoff lief.,in Leitungsgr. einb.*Tiefe >1,25-1,75m Rohr bis DN 150*oberh.Leitungsz.**
StL-Nr. 24108238921019
Baustoff nach Unterlagen des AG liefern, in Leitungsgraben einschließlich Schachtbaugruben einbauen und
verdichten. Einbaudokumentation nach Unterlagen des AG
übergeben.
Baustoff 'Frostsicheres Kies-Sand-Gemisch nach DIN 18196
(GW oder GI) liefern, einbauen und verdichten'

Grabentiefe über 1,25 bis 1,75 m.
Breite der Grabensohle für Rohr bis DN 150.
Baustoff nach Verlegen der Leitung in Graben oberhalb
der Leitungszone und in Baugruben einbauen und verdichten.
Abrechnung 'entsprechend
der Abrechnung beim Aushub.'
Menge: 10,000 m3

**1.8.70 Kunststoffrohrle-itung herstellen Rohr DN 200 '' Verb. Wahl AN Bettung Typ 2 '' ''**
Entwässerungsleitung aus Kunststoffrohren inkl.
Formstücke nach statischen und konstruktiven
Erfordernissen herstellen.
Rohr DN/ID 200.
Rohr 'aus KG 2000, SN 10'
Rohrverbindung nach Wahl des AN.
Bettung nach DIN EN 1610, Typ 2 herstellen. Boden für
Leitungszone liefern und einbauen.
Fließsohlentiefe 'über 2,00 bis 2,50 m'
Überdeckungshöhe 'über 1,50 bis 2,00 m'
Menge: 18,000 m

**1.8.80 Leitungszone verfüllen*Rohr DN 200**
StL-Nr. 241103449903
Boden in Leitungszone über Bettung einbauen und verdichten.
Boden 'Bettung Typ 1 aus Sand, Sand liefern, Dicke der unteren Bettungsschicht 10 cm,
Seitenverfüllung und Abdeckung mit Boden,
Boden liefern, Bodengruppe GE, Größtkorn 22 mm'

Rohr DN/ID 200.
Menge: 18,000 m

**1.8.90 Kunststoffrohrleitung herstellen, Rohr DN 150**
Kunststoffrohrleitung herstellen, Rohr DN 150
Entwässerungsleitung aus Kunststoffrohren nach statischen und konstruktiven Erfordernissen herstellen. An-
schluss an Schacht werden gesondert
vergütet.
Rohr DN/ID 150.
Rohr PVC-U.
Rohrverbindung 'mit Steckmuffe und Gleitringdichtung'

Bettung 'Typ 1 aus Sand, Sand liefern,
Dicke der unteren Bettungsschicht cm  10'

Fließsohlentiefe bis 1,25 m.
Überdeckungshöhe 0,50 bis 1,00 m.
Ringsteifigkeit mindestens SN 8 nach DIN EN ISO 9969.
Straßenverkehrslast 'Verkehrslast SLW 60'
Menge: 30,000 m

**1.8.100 Leitungszone verfüllen*Rohr DN 150**
StL-Nr. 241103449902
Boden in Leitungszone über Bettung einbauen und verdichten.
Boden 'Bettung Typ 1 aus Sand, Sand liefern, Dicke der unteren Bettungsschicht 10 cm,
Seitenverfüllung und Abdeckung mit Boden,
Boden liefern, Bodengruppe GE, Größtkorn 22 mm'

Rohr DN/ID 150.
Menge: 30,000 m

**1.8.110 Schachtanschluss herstellen (Zul.) Rohr DN 200 Kunststoff-Rohr Betonfertigteile**
StL-Nr. 24110362044100
Rohrleitung an Schacht anschließen, Anschluss abdichten. Vergütet wird der Mehraufwand für das Herstellen
des Anschlusses einschließlich Passstücke gegenüber der
bis zur Innenfläche des Schachtes durchgemessenen Rohrleitung.
Rohrleitung DN/ID 200.
Rohr aus Kunststoff.
Schacht aus Betonfertigteilen.
Menge: 2,000 St

**1.8.120 Fertigteil-Schacht herstellen BFT DU 1000 mm Steig. DIN 1212 '' Aufl. C 8/10,10cm Beton-Halbschale**
StL-Nr. 2411041511193001
Fertigteil-Schacht mit Schachthals einschließlich der
Öffnungen für die Rohranschlüsse herstellen. Erforderliche Auflageringe einbauen. Schachtabdeckung und An-
schluss der Rohrleitungen werden gesondert vergütet.
Schacht aus Betonfertigteilen.
Schacht DU = 1000 mm.
Steigeisen zweiläufig nach DIN 1212, 4 St/m einbauen.
Lichte Schachttiefe 'über 2,00 bis 2,50 m.'

Auflager aus Beton C 8/10, 10 cm dick, herstellen.
Schachtsohle mit Beton-Halbschale als Durchlaufrinne,
übrige Sohle aus Beton C 16/20 mit Zementglattstrich
herstellen.
Menge: 1,000 St

**1.8.130 Betonauflagering einbauen Höhe 80 mm Mörtel M20**
StL-Nr. 241104450201
Betonauflagering, lichter DU 625 mm, einbauen. Fugen
glattstreichen.
Ringhöhe = 80 mm.
Fuge zwischen Fertigteilen mit Mörtel M20 vollflächig
herstellen, Fugen glattstreichen.
Menge: 1,000 St

**1.8.140 Schachtabdeckung aufsetzen DIN 19584, D, B Deckel/Einlage planmäßige Höhe**
StL-Nr. 24110454101100
Schachtabdeckung, mit lichter Weite mindestens 610 mm
und rundem Rahmen, aufsetzen.
Klasse D 400, Ausführung nach DIN 19584, mit Rahmen aus
Gusseisen mit Beton.
Deckel mit dämpfender Einlage.
Schachtabdeckung auf planmäßige Höhe setzen.
Menge: 1,000 St

**1.8.150 Straßenablauf einbauen Boden 1a Dicht.*Schaftkonus 11 Aufl-Ring 10b**
StL-Nr. 24110515440299
Straßenablauf aus Betonfertigteilen einbauen. Fugen mit
Mörtel M20 dichten und glattstreichen. Aufsatz und Erdarbeiten werden gesondert vergütet.
Boden Form 1a mit Abfluss im Boden und eingebautem
Steckmuffendichtelement.
Schaftkonus Form 11 (295 mm hoch).
Auflagering Form 10b (für rechteckige Aufsätze).
Auflager 'auf 10 cm dicker Sauberkeitsschicht aus Beton C12/15, ohne Aufsatz, niedrige Bauform, Bauhöhe fertig 0,85 m'
Menge: 3,000 St

**1.8.160 Aufs. d. AG für Straßenablauf aufs.*Höhe planmäßig**
StL-Nr. 241105279100
Aufsatz des AG für Straßenablauf aufsetzen.
Aufsatz 'mit Aufsatzteil des AG auf
Straßenablauf aus Beton auf Normalbettmörtel
herstellen.
Ggf. einzubauende Ausgleichsringe und Eimer,
DIN 4052, liefern und einbauen.
Aufsatz 300 x 500.
Aufsatzteil auf der Baustelle gelagert.
Eimer Form D1 niedrige Bauform.'

Aufsatz auf planmäßige Höhe setzen.
Menge: 3,000 St

**1.8.170 Rohranschluss herstellen (Zul.) Anschluss DN 150*AL Kunststoff*Öffnung herst.**
StL-Nr. 241103642391
Rohranschluss an Sammelrohrleitung herstellen, An-
schluss abdichten. Vergütet wird der Mehraufwand für
das Herstellen des Anschlusses einschließlich Pass- und
Sattelstücke gegenüber der bis zur Innenfläche der Sammelrohrleitung durchgemessenen Rohrleitung.
Rohr DN/ID der Anschlussleitung 150.
Anschlussleitung aus Kunststoff.
Sammelleitung 'Stahlbeton Ei-Profil 800/1200'

Öffnung für Rohranschluss durch Bohren herstellen.
Menge: 2,000 St

**1.8.180 Entwässerungsleitung reinigen Kamera/Dicht.*Haltung ü. 30-60m Räumg. verwerten**
StL-Nr. 24110903199201
Entwässerungsleitung im Hochdruck- oder Vakuumspülverfahren reinigen. Räumgut vorentwässern.
Reinigung zur Vorbereitung auf die Kameradurchfahrung
bzw. Dichtheitsprüfung.
Rohr DN/ID 'Ei-Profil 800 / 1200'

Rohr 'Beton/Stahlbeton'

Haltungslänge über 30,00 bis 60,00 m.
Räumgut nach Wahl des AN verwerten.
Menge: 50,000 m

**1.8.190 Entwässerungsleitung reinigen Kamera/Dicht.*Haltung ü. 30-60m Räumg. verwerten**
StL-Nr. 24110903199201
Entwässerungsleitung im Hochdruck- oder Vakuumspülverfahren reinigen. Räumgut vorentwässern.
Reinigung zur Vorbereitung auf die Kameradurchfahrung
bzw. Dichtheitsprüfung.
Rohr DN/ID '200'

Rohr 'Bestand Steinzeug / Neubau Kunststoff'

Haltungslänge über 30,00 bis 60,00 m.
Räumgut nach Wahl des AN verwerten.
Menge: 60,000 m

**1.8.200 Dichtheit Rohrleitung prüfen Rohr DN 200 Steinzeug Haltung bis 30 m Prüf. Wahl AN Prüfung SL.**
StL-Nr. 24110907023131
Entwässerungsrohrleitung auf Dichtheit prüfen. Erforderliche Verankerungen und Rohrverschlüsse herstellen
und beseitigen. Notwendigen Füllstoff liefern und ableiten. Prüfprotokoll erstellen und dem AG übergeben.
Rohrleitung DN/ID 200.
Rohr aus Steinzeug.
Prüfung von Haltungslängen bis 30,00 m.
Prüfung nach Wahl des AN.
Prüfung der Sammelleitung.
Menge: 2,000 St

**1.8.210 Kameradurchfahrung ausführen Haltung ü.30-60 m*Betrieb/Wasserhtg SL.*Dokumentation*Video/Unterl.AG**
StL-Nr. 2411091299922112
Kameradurchfahrung von Entwässerungsrohrleitungen ausführen. Auf Schadstellen untersuchen und auf Da-
tenträger dokumentieren. Datenträger dem AG übergeben.
Abrechnung nach Länge der Rohrleitung.
Rohr DN/ID 'Ei-Profil 800 / 1200'

Rohr 'Beton/Stahlbeton'

Haltungslänge über 30,00 bis 60,00 m.
Leitung ist in Betrieb. Erforderliche Wasserhaltung
ausführen.
Befahrung der Sammelleitung.
Dokumentation mit Angabe von Haltung, Rohrmaterial,
Rohrdurchmesser, Haltungslänge, Gefälle im Rohr und
Stationierung von seitlichen Zuläufen und Schadstellen
schriftlich vorlegen.
Daten aufbereitet in Video-Datenformat nach Unterlagen
des AG übergeben. Datenträger nach Unterlagen des AG.
Menge: 50,000 m

**1.8.220 Kameradurchfahrung ausführen Rohr DN 200 Haltung ü.30-60 m*Betrieb/Wasserhtg Anschlussleitung*Dokumentation Video/Unterl.AG**
StL-Nr. 2411091202922212
Kameradurchfahrung von Entwässerungsrohrleitungen ausführen. Auf Schadstellen untersuchen und auf Da-
tenträger dokumentieren. Datenträger dem AG übergeben.
Abrechnung nach Länge der Rohrleitung.
Rohrleitung DN/ID 200.
Rohr 'Bestand Steinzeug / Neubau Kunststoff'

Haltungslänge über 30,00 bis 60,00 m.
Leitung ist in Betrieb. Erforderliche Wasserhaltung
ausführen.
Befahrung der Anschlussleitung.
Dokumentation mit Angabe von Haltung, Rohrmaterial,
Rohrdurchmesser, Haltungslänge, Gefälle im Rohr und
Stationierung von seitlichen Zuläufen und Schadstellen
schriftlich vorlegen.
Daten aufbereitet in Video-Datenformat nach Unterlagen
des AG übergeben. Datenträger nach Unterlagen des AG.
Menge: 60,000 m

#### Untertitel 1.9 Wasserhaltung

**1.9.10 Einfache Pumpenanlage einrichten '' FD 30-60 m3/h Höhe bis 5,0 m ''**
StL-Nr. 2110910193100900
Einfache Pumpenanlage für offene Wasserhaltung zum Trockenlegen und Freihalten der Baugrube von Wasser sowie
zum Ableiten des geförderten Wassers einrichten. Pumpensumpf nach Wahl des AN herstellen. Der Einsatz umfasst das betriebsbereite Aufbauen innerhalb einer Baugrube, das Abbauen sowie das Herstellen und Beseitigen
der Ableitung zum Vorfluter nach Unterlagen des AG.
Vorhalten und Betreiben werden gesondert vergütet.
Baugrube 'Bauabschnitt 1 = 1 Stück'

Förderdurchfluss über 30 bis 60 m3/h.
Förderhöhe bis 5,00 m.
Entfernung 'zum Vorfluter bis 25,00 m.'
Menge: 1,000 St

**1.9.20 Einfache Pumpenanlage vorhalten ''**
StL-Nr. 211091059000
Einfache Pumpenanlage für offene Wasserhaltung einschließlich Pumpensumpf und Ableitung zum Vorfluter
betriebsbereit vorhalten.
Abgerechnet wird nach Kalendertagen.
Baugrube 'Bauabschnitt 1 = 1 Stück'
Menge: 60,000 d

**1.9.30 Einfache Pumpenanlage betreiben ''**
StL-Nr. 211091099000
Einfache Pumpenanlage für offene Wasserhaltung betreiben.
Abgerechnet wird nach Kalendertagen.
Baugrube 'Bauabschnitt 1 = 1 Stück'
Menge: 60,000 d

**1.9.40 Einfache Pumpenanlage einrichten '' FD 30-60 m3/h Höhe bis 5,0 m ''**
StL-Nr. 2110910193100900
Einfache Pumpenanlage für offene Wasserhaltung zum Trockenlegen und Freihalten der Baugrube von Wasser sowie
zum Ableiten des geförderten Wassers einrichten. Pumpensumpf nach Wahl des AN herstellen. Der Einsatz umfasst das betriebsbereite Aufbauen innerhalb einer Baugrube, das Abbauen sowie das Herstellen und Beseitigen
der Ableitung zum Vorfluter nach Unterlagen des AG.
Vorhalten und Betreiben werden gesondert vergütet.
Baugrube 'Bauabschnitt 2 = 2 Stück'

Förderdurchfluss über 30 bis 60 m3/h.
Förderhöhe bis 5,00 m.
Entfernung 'zum Vorfluter bis 25,00 m.'
Menge: 2,000 St

**1.9.50 Einfache Pumpenanlage vorhalten ''**
StL-Nr. 211091059000
Einfache Pumpenanlage für offene Wasserhaltung einschließlich Pumpensumpf und Ableitung zum Vorfluter
betriebsbereit vorhalten.
Abgerechnet wird nach Kalendertagen.
Baugrube 'Bauabschnitt 2 = 2 Stück'
Menge: 30,000 d

**1.9.60 Einfache Pumpenanlage betreiben ''**
StL-Nr. 211091099000
Einfache Pumpenanlage für offene Wasserhaltung betreiben.
Abgerechnet wird nach Kalendertagen.
Baugrube 'Bauabschnitt 2 = 2 Stück'
Menge: 30,000 d

**1.9.70 Bachumleitung herstellen ''**
*** Pauschalposition
StL-Nr. 2110930199
Bachumleitung herstellen, vorhalten, unterhalten und
beseitigen.
Hydraulische und bautechnische Erfordernisse nach
Unterlagen des AG.
Einschließlich Erdarbeiten und erforderlicher Ab-
sperrdämme.
Umleitung '1x Stahlrohr DN 500 + 2 Fangedamm;
Bauabschnitt 1'
Menge: 1,000 psch

**1.9.80 Bachumleitung herstellen ''**
*** Pauschalposition
StL-Nr. 2110930199
Bachumleitung herstellen, vorhalten, unterhalten und
beseitigen.
Hydraulische und bautechnische Erfordernisse nach
Unterlagen des AG.
Einschließlich Erdarbeiten und erforderlicher Ab-
sperrdämme.
Umleitung '1x Stahlrohr DN 500 + 2 Fangedamm;
Bauabschnitt 2'
Menge: 1,000 psch

**1.9.90 Mobile Absetzanlage aufstellen**
StL-Nr. 211099010000
Mobile Absetzanlage für Wasserhaltungsanlage nach
Unterlagen des AG aufstellen. Absetzanlage beseitigen. Ursprünglichen Zustand wieder herstellen.
Einschließlich Erd- und Gründungsarbeiten.
Menge: 1,000 St

**1.9.100 Mobile Absetzanlage betreiben Abges.St. verwert**
StL-Nr. 2110990910
Mobile Absetzanlage nach Unterlagen des AG vorhalten
und betreiben.
Abgerechnet wird nach Kalendertagen.
Abgesetzte Stoffe nach Wahl des AN verwerten.
Menge: 90,000 d

#### Untertitel 1.10 Sicherungsbauweisen

**1.10.10 Böschungstreppe herstellen Stufenbr. 80 cm H/B 18/27 cm Granitbord B 7 beids.Tr.w. Gran.**
StL-Nr. 23115922112400
Böschungstreppe nach Unterlagen des AG entsprechend RiZ
Bösch auf mind. 10 cm dickem, konstruktiv bewehrtem Un-
terbeton C12/15, Ausbreitmaßklasse F1 einschließlich
ggf. notwendiger Sporne zur Gleitsicherung und der erforderlichen Erdarbeiten herstellen. Abgerechnet wird
die Treppenlänge in der Neigung von der Vorderkante der
untersten bis Vorderkante der obersten Stufe einschließlich der Stufen an den Podesten.
Stufenbreite 80 cm.
Auftrittshöhe 18 cm, Auftrittsbreite 27 cm.
Stufen aus liegenden Granitbordsteinen, Form B, Größe
7, Breite 140 bis 150 mm.
Beidseitige Treppenwange auf Böschungen aus Granitbordsteinen Form B, Größe 7, Breite 100 mm bis 120 mm, auf
gleichem Fundament wie Böschungstreppe herstellen. Den
Fundamentbeton als Rückenstütze mit einer Breite von 15
cm bis 10 cm unter Steinoberkante hochziehen.
Menge: 2,500 m

**1.10.20 Böschungsbefesti-gung herstellen '' '' Beton C 12/15**
StL-Nr. 23115931990100
Böschungsbefestigung eben herstellen auf Bettung aus
Beton, Dicke mind. 10 cm.
Ausführung auf 'Böschungen neben neuer Böschungstreppe
mit Neigung 1:1,5'

Pflaster aus 'Granitkleinpflastersteinen nach
Unterlagen des AG.'

Bettung aus Beton C12/15, Ausbreitmaßklasse F1.
Menge: 7,000 m2

**1.10.30 Grabensohle befestigen '' Tiefe 1,00-2,00 m '' Dicke 10 cm**
StL-Nr. 24110140920901
Grabensohle befestigen einschließlich Erdarbeiten für
Bettung und Befestigung.
Sohlbreite 'über 1,00m bis 1,60 m'

Grabentiefe über 1,00 bis 2,00 m.
Sohlbefestigung 'Wasserbausteine'

Dicke der Bettung = 10 cm.
Menge: 15,000 m2

#### Untertitel 1.11 Straßen- und Brückenentwässerung, Kabelkanläle

**1.11.10 Entwässerungsroh-rleitung abbrechen Rohr DN bis 250 Kunststoff-Rohr '' Ausb. verwerten**
StL-Nr. 24110305140901
Entwässerungsrohrleitung abbrechen. Entwässerungsrohrleitung liegt bis Oberkante Rohr frei. Erdarbeiten in
der verbliebenen Leitungszone ausführen. Offene Wasserhaltung bis zu einer Pumpenleistung von 10 m3 Fördermenge und 5,00 m Förderhöhe je Stunde und Haltung ausführen. Das Ausbauen von Schächten wird gesondert vergütet.
Rohr DN/ID bis 250.
Rohr aus Kunststoff.
Fließsohlentiefe 'bis 2,0 m'

Ausbaustoffe nach Wahl des AN verwerten.
Menge: 15,000 m

**1.11.20 Böschungsstück einbauen (Zul.) '' '' Anlauf 1 zu 1,5**
Böschungsstück einbauen. Vergütet wird der Mehraufwand
gegenüber der bis zur unteren Vorderkante des
Böschungsstückes durchgemessenen Rohrleitung.
Rohr DN/ID '100'
Rohr aus 'Kunststoff'
Menge: 1,000 St

**1.11.30 Kunststoffrohrle-itung herstellen '' PP-Rohr Verb. Wahl AN Bettung Typ 1 '' Überdeckg.ü.1-2 m**
StL-Nr. 2411033492119200
Entwässerungsleitung aus Kunststoffrohren nach statischen und konstruktiven Erfordernissen herstellen. An-
schluss an Schacht sowie Formstücke werden gesondert
vergütet.
Rohr DN/ID '100'

Rohr aus PP.
Rohrverbindung nach Wahl des AN.
Bettung nach DIN EN 1610, Typ 1 herstellen. Boden für
Leitungszone liefern und einbauen.
Fließsohlentiefe '2,0 m'

Überdeckungshöhe über 1,00 bis 2,00 m.
Menge: 15,000 m

**1.11.40 Dichtheit Rohrleitung prüfen '' Kunststoff Haltung bis 30 m Prüf. Wahl AN Prüfung SL.**
StL-Nr. 24110907994131
Entwässerungsrohrleitung auf Dichtheit prüfen. Erforderliche Verankerungen und Rohrverschlüsse herstellen
und beseitigen. Notwendigen Füllstoff liefern und ableiten. Prüfprotokoll erstellen und dem AG übergeben.
Rohrleitung DN/ID '100'

Rohr aus Kunststoff.
Prüfung von Haltungslängen bis 30,00 m.
Prüfung nach Wahl des AN.
Prüfung der Sammelleitung.
Menge: 1,000 St

**1.11.50 Dränschicht an Bauwerk herstellen Widerl./Flügelwd. Matte, RiZ Was 7**
StL-Nr. 2111110421
Dränschicht an erdberührten Flächen von Bauwerken nach
Unterlagen des AG herstellen. Abgerechnet wird die bedeckte Wandfläche.
Dränschicht für Widerlager und Flügelwand.
Dränschicht aus Dränmatte nach Richtzeichnung Was 7.
Menge: 60,000 m2

**1.11.60 Grundrohr für Dränschicht verlegen Beton**
StL-Nr. 2111110910
Grundrohr für Dränschicht mit Anschluss an Entwässerungsleitung nach Unterlagen des AG verlegen.
Grundrohr aus teilporösem Beton außen quadratisch, In-
nendurchmesser 100 mm.
Menge: 40,000 m

**1.11.70 Rohr einbauen '' '' nichtrost.Stahl DN/ID 100 Länge ü. 25-50 cm ''**
StL-Nr. 21111344992329
Rohr nach Unterlagen des AG einbauen.
Einbauort '= Ortbetonwände'

Verwendungszweck '= Entwässerung Grundrohr'

Baustoff = nichtrostender Stahl, Werkstoff-Nr. 1.4571.
Rohr DN/ID 100.
Länge über 25 bis 50 cm.
Endstück 'mit Froschklappe Werkstoff-Nr. 1.4571'
Menge: 3,000 St

#### Untertitel 1.12 ungebundene Schichten des Oberbaus

**1.12.10 Schicht ohne Bindemittel aufnehmen '' '' Fahrbahn n. Unterlagen AG Bstoff. Verw. AN Abrechng. Abtrag**
StL-Nr. 22112009991541
Schicht ohne Bindemittel aufnehmen. Erschwernisse
durch Einbauten werden gesondert vergütet.
Schicht 'FSS und Schotter des Straßenoberbaus'

Dicke '50 cm'

Fläche = Fahrbahn.
Baustoffgemisch nach Unterlagen des AG.
Baustoff nach Wahl des AN verwerten. Baustoff nach
Unterlagen des AG.
Abgerechnet wird nach Abtragsprofilen.
Menge: 225,000 m3

**1.12.20 Erschwernis durch Einbauten**
StL-Nr. 2411290899
Erschwernis durch Einbauten. Abgerechnet wird nach
Stück Einbauteil.
Beim 'Aufnehmen von Schichten ohne Bindemittel'

Einbauten '= Hydranten und Schieberkappen.
Die Leistung ist gesondert den jeweiligen Spartenträger in Rechnung zu stellen.'
Menge: 3,000 St

**1.12.30 Frostschutzschicht herstellen*Abrechng. Auftrag**
StL-Nr. 2411221090999991
Frostschutzschicht herstellen.
In Verkehrsflächen 'der Belastungsklasse
 Bk100 bis Bk1,0,'

Baustoffgemisch 'ohne industriell hergestellte
Gesteinskörnung, gebrochenes Frostschutzmaterial 0/56'

Umweltrelevante Anforderungen 'Natürliches Material'

Verdichtungsgrad/Verformungsmodul 'Verformungsmodul EV2 min. MPa 120, Verhältniswert der Verformungsmodul EV2/EV1 max. 2,2'

Einbaudicke '52 cm nach Regelquerschnitt'

Abrechnung nach Auftragsprofilen.
Menge: 225,000 m3

**1.12.40 Erschwernis durch Einbauten**
StL-Nr. 2411290899
Erschwernis durch Einbauten. Abgerechnet wird nach
Stück Einbauteil.
Beim 'Herstellen von Schichten ohne Bindemittel.'

Einbauten '= Hydranten und Schieberkappen.
Die Leistung ist gesondert den jeweiligen Spartenträger in Rechnung zu stellen.'
Menge: 3,000 St

**1.12.50 Plattendruckversuch statisch durchführen**
Statischer Plattendruckversuch nach DIN 18134 auf OK
Aushub, Erdplanum und Frostschutz nach Angabe des AG
durchführen, protokollieren, auswerten und Prüfbericht
liefern.
Die Versuche sind von einem sachkundigen, unabhängigen
Prüflabor durchzuführen.
Die Gegenlast zum Lastplattendruckversuch wird
gesondert
vergütet.
Erforderliche Hilfskräfte und Hilfsmittel sind
einzurechnen.
Dokumentation in 3-facher Ausfertigung liefern.
Menge: 4,000 St

#### Untertitel 1.13 Asphaltschichten

**1.13.10 Asphaltbefestigu-ng aufnehmen Fahrbahn Dicke ü. 6-12 cm Dicke ü. 5-10 cm '' Aufbr. Verw.**
StL-Nr. 2311303310031903
Asphaltbefestigung aufbrechen und aufnehmen. Abrechnung
erfolgt nach Abtragsprofilen.
Fläche = Fahrbahn.
Dicke der Asphaltbefestigung über 6 bis 12 cm.
Dicke der gebundenen Befestigung über 5 bis 10 cm.
Gesamtaufbruchtiefe '20 cm'

Aufbruchgut nach Wahl des AN verwerten.
Menge: 48,000 m3

**1.13.20 Asphalt fräsen ADS*Asphaltbeton*Tiefe ü.2,5-4,5cm*Breite ü.50-100cm Fräsasph. verw.*Unebenheit 4 mm**
StL-Nr. 2211300512309311
Asphalt fräsen und Fräsgut aufnehmen. Anschlusskante
geradlinig auf Frästiefe herstellen. Der Schnittlinienabstand darf maximal 15 mm betragen.
Asphaltdeckschicht.
Asphaltdeckschicht = Asphaltbeton.
Frästiefe über 2,5 bis 4,5 cm.
Fläche 'Streife, Zwickel im Anschlussbereich'

Breite der Fläche über 50 bis 100 cm.
Fräsasphalt nach Wahl des AN verwerten.
Unebenheiten der gefrästen Fläche höchstens 4 mm innerhalb einer 4,00 m langen Messstrecke in Längs- und
Querrichtung.
Menge: 30,000 m2

**1.13.30 Erschwernis infolge Einbauten*Asphaltbefestig.**
StL-Nr. 221130789599
Erschwernis infolge Einbauten, Schächten und Straßenabläufen.
Erschwernis beim 'Aufnehmen'

Asphaltbefestigung.
Einbauten '= Hydranten und Schieberkappen.
Die Leistung ist gesondert den jeweiligen Spartenträger in Rechnung zu stellen.'
Menge: 3,000 St

**1.13.40 Erschwernis infolge Einfassungen*Asphaltbefestig.**
StL-Nr. 221130839599
Erschwernis infolge Einfassungen, Borden und Fahrbahnübergängen.
Erschwernis beim 'Aufnehmen und Fräsen'

Asphaltbefestigung.
Einbauten 'Einfassungen, Bord, Rinnen vor Bord'
Menge: 40,000 m

**1.13.50 Asphaltbefestigung trennen Anbauber. quer*schneiden Dicke ü. 18-24 cm**
StL-Nr. 221130382105
Asphaltbefestigung geradlinig trennen.
im Anbaubereich quer zur Fahrbahnachse,
Trennen durch Schneiden.
Dicke der Asphaltbefestigung über 18 bis 24 cm.
Menge: 17,000 m

**1.13.60 Asphaltbefestigung trennen Einzelfl.*schneiden Dicke ü. 18-24 cm**
StL-Nr. 221130383105
Asphaltbefestigung geradlinig trennen.
in Einzelflächen längs und quer zur Fahrbahnachse,
Trennen durch Schneiden.
Dicke der Asphaltbefestigung über 18 bis 24 cm.
Menge: 17,000 m

**1.13.70 Bitumenemulsion aufsprühen Bk1,8-Bk0,3*Asphalt frisch C60BP4-S*Menge 300 g/m2 vor 2. Lage ATS**
StL-Nr. 22113063210131
Bitumenemulsion zur Herstellung des Schichtenverbundes
aufsprühen.
Auf Verkehrsflächen der Belastungsklassen Bk1,8 bis
Bk0,3.
Unterlage = Asphaltbefestigung, frisch.
Bindemittel = C60BP4-S.
Bindemittelmenge = 300 g/m2.
Vor Einbau 2. Lage Asphalttragschicht.
Menge: 230,000 m2

**1.13.80 Bitumenemulsion aufsprühen Bk1,8-Bk0,3*Asphalt frisch C60BP4-S*Menge 300 g/m2 vor A.deckschicht**
StL-Nr. 22113063210133
Bitumenemulsion zur Herstellung des Schichtenverbundes
aufsprühen.
Auf Verkehrsflächen der Belastungsklassen Bk1,8 bis
Bk0,3.
Unterlage = Asphaltbefestigung, frisch.
Bindemittel = C60BP4-S.
Bindemittelmenge = 300 g/m2.
Vor Einbau Asphaltdeckschicht.
Menge: 230,000 m2

**1.13.90 Asphalttragsch. aus AC 32 T N herst Bk1,8-Bk0,3 '' Bitumen 50/70**
StL-Nr. 23113138192000
Asphalttragschicht aus Asphalttragschichtmischgut
AC 32 T N herstellen. Anlieferung des Asphaltmischguts
in thermoisolierten Transportbehältern.
In Verkehrsflächen der Belastungsklassen Bk1,8 bis
Bk0,3.
Einbau '= 2 x 8 cm'

Bindemittel = 50/70.
Menge: 230,000 m2

**1.13.100 Asphaltdecksch. aus AC 11 D N herst Bk1,8-Bk0,3 Dicke 4,0 cm Bitumen 50/70**
StL-Nr. 2311333811100000
Asphaltdeckschicht aus Asphaltbeton für Asphaltdeckschichten AC 11 D N herstellen. Anlieferung des
Asphaltmischguts in thermoisolierten
Transportbehältern.
In Verkehrsflächen der Belastungsklassen Bk1,8 bis
Bk0,3.
Einbaudicke = 4 cm.
Bindemittel = 50/70.
Menge: 230,000 m2

**1.13.110 Erschwernis infolge Einbauten*Asphaltbefestig.**
StL-Nr. 221130789599
Erschwernis infolge Einbauten, Schächten und Straßenabläufen.
Erschwernis beim 'Herstellen von Asphaltschichten'

Asphaltbefestigung.
Einbauten '= Hydranten und Schieberkappen.
Die Leistung ist gesondert den jeweiligen Spartenträger in Rechnung zu stellen.'
Menge: 3,000 St

**1.13.120 Erschwernis infolge Einfassungen Erschw.herstellen*Asphaltbefestig.**
StL-Nr. 221130835599
Erschwernis infolge Einfassungen, Borden und Fahrbahnübergängen.
Erschwernis beim Herstellen von Asphaltschichten.
Asphaltbefestigung.
Einbauten 'Einfassungen, Bord, Rinnen vor Bord'
Menge: 40,000 m

**1.13.130 Anschluss mit Fugenband herstellen**
StL-Nr. 1891190402050100
Anschluss an bestehende Decken oder Bauteile in der
Dicke der Asphaltdeckschicht mit anschmelzbarem
Fugenband herstellen.
Das Reinigen vor Einbau des Fugenbandes
gehört zum Leistungsumfang.
Querfuge,
Dicke der Deckschicht über 3,5 cm bis 4,0 cm,
Einzellängen bis 20 m,
Menge: 20,000 m

**1.13.140 Abstumpfung herstellen**
StL-Nr. 189119110100
Abstumpfung maschinell herstellen.
Abstreumaterial gleichmäßig auf die noch heiße
Oberfläche der Deckschicht aufbringen und einwalzen. Nicht gebundenes und gelöstes Material aufnehmen und einer Verwertung nach Wahl des
AN zuführen.
Mit Bitumen umhüllte Lieferkörnung 1/3,
PSVangegeben(48), Abstreumasse 1,0 kg/m2.
Menge: 230,000 m2

**1.13.150 Fläche kehren**
StL-Nr. 189119120101
Straßenfläche mit einer selbstaufnehmenden Kehrmaschine nach Verkehrsfreigabe unmittelbar nach
Aufforderung durch den AG kehren. Nicht gebundenes und gelöstes Material aufnehmen. Material
in Eigentum des AN übernehmen und einer
Verwertung nach Wahl des AN zuführen.
Deckschicht aus Walzasphalt,
Verkehrssicherungsmaßnahmen gehören zum
Leistungsumfang.
Menge: 250,000 m2

#### Untertitel 1.14 Pflaster, Platten

*Hinweis: Hinweis zu Bereitstellungsfläche des AGs*
Hinweis zu Bereitstellungsfläche des AGs.
Die Bereitstellungsfläche des AGs nur für die Positionen unter Punkt 1.14 befindet sich auf dem Bauhof der Gemeinde Wenzenbach Grabenbach (Anlage LP3) in 93173 Wenzenbach.
Auf dem Zwischenlager sind die ausgebauten Pflaster steine und Borde für den Wiedereinbau auf der Baustelle zwischenzulagern.

**1.14.10 Naturpflasterd. zur Wiederverw. aufn. Gehwege u. Hauptstr. 26 Pfl.st. 8 cm Granit ungeb. Fugenmat. ungeb. Bettung ''**
Natursteinpflasterdecke zur Wiederverwendung aufnehmen.
Aufnehmen der Tragschicht wird gesondert vergütet.
Art = Pflasterstein, Dicke ca. 10 cm.
Pflasterstein aus Granit.
Mit Fugenfüllung aus ungebundenem Fugenmaterial.
Bettung aus ungebundenem Bettungsmaterial.
Steine 'ausbauen, säubern und auf der
Bereitstellungsfläche des AGs lagern'
Pflastersteine säubern und lagern. Anteil wiederverwendbarer Pflastersteine über 75 bis 100 v. H.
Menge: 115,000 m2

**1.14.20 Natursteinpflast-erdecke aufnehmen Denkmal Kantenl. ü. 12 cm Granit ungeb. Fugenmat. ungeb. Bettung Verwertung AN**
Natursteinpflasterdecke aufnehmen. Aufnehmen der Tragschicht wird gesondert vergütet.
Abmessung = Pflasterstein mit Kantenlänge über 12 cm.
Pflasterstein aus Granit.
Mit Fugenfüllung aus Baustoffgemisch ohne Bindemittel.
Bettung aus ungebundenem Bettungsmaterial.
Steine 'ausbauen, säubern und auf der
Bereitstellungsfläche des AGs lagern'
Pflastersteine säubern und lagern. Anteil wiederverwendbarer Pflastersteine über 75 bis 100 v. H.
Menge: 23,000 m2

**1.14.30 Naturpflasterd. zur Wiederverw. aufn. Hauptstr. 29 Pfl.st. 8 cm Granit ungeb. Fugenmat. ungeb. Bettung '' säub.u.lag.bis100**
Natursteinpflasterdecke zur Wiederverwendung aufnehmen.
Aufnehmen der Tragschicht wird gesondert vergütet.
Art = Pflasterstein, Dicke ca. 10 cm.
Pflasterstein aus Granit.
Mit Fugenfüllung aus ungebundenem Fugenmaterial.
Bettung aus ungebundenem Bettungsmaterial.
Steine 'ausbauen, säubern und auf der
Bereitstellungsfläche des AGs lagern'
Pflastersteine säubern und lagern. Anteil wiederverwendbarer Pflastersteine über 75 bis 100 v. H.
Menge: 78,000 m2

**1.14.40 Pfl.m. Großpfl. a . Nat.d. AG herst . Gehwege u. Hauptstr. 26 Rad- und Gehwege Pflaster Lager AG '' SZ18/LA20 Bett.0/4 30 v. H. Fuge 0/4 Reihenverband**
Pflasterdecke mit Großpflastersteinen aus Naturstein
des AG herstellen.
In Verkehrsflächen für Rad- und Gehwege.
Pflastersteine vom Lagerplatz nach Unterlagen des AG
aufnehmen und fördern.
Format für Rastermaß 'ca.150/250/100'
Baustoffgemisch für Bettung und Fugen Kategorie
SZ18/LA20.
Bettung aus Baustoffgemisch 0/4, Anteil an Körnung unter 2 mm max. 30 Massenprozent, E CS35, C 90/3.
Fuge mit Baustoffgemisch 0/4, GU, F, E CS35, C 90/3,
Fugenmaterial einarbeiten und einschlämmen, Fugenschluss durch Einfegen und Einschlämmen herstellen.
Verlegen im Läufer- oder Reihenverband ohne Kreuzfugen.
Menge: 115,000 m2

**1.14.50 Pflasterd. m. Großpfl.st. herst . Denkmal Rad- und Gehwege '' Granit SZ18/LA20 Bett.0/4 30 v. H. Fuge 0/4 Reihenverband**
Pflasterdecke mit Verbundpflastersteinen aus Naturstein
herstellen. Bearbeitung der Oberfläche der Großpflastersteine nach Unterlagen des AG.
In Verkehrsflächen für Rad- und Gehwege.
Format für Rastermaß '100/90-100/100'
mm/mm/mm Pflasterstein aus Granit.
Baustoffgemisch für Bettung und Fugen Kategorie
SZ18/LA20.
Bettung aus Baustoffgemisch 0/4, Anteil an Körnung unter 2 mm max. 30 Massenprozent, E CS35, C 90/3.
Fuge mit Baustoffgemisch 0/4, GU, F, E CS35, C 90/3,
Fugenmaterial einarbeiten und einschlämmen, Fugenschluss durch Einfegen und Einschlämmen herstellen.
Verlegen im Reihenverband.
Menge: 23,000 m2

**1.14.60 Pflasterd. m. Kleinpfl. d.AG herst. Hauptstr. 29 Park-/sonst. Fl. Pflaster Lager AG St.90/90/90 Granit SZ18/LA20 Bett.0/4 30 v. H. Fuge 0/4**
Pflasterdecke mit Kleinpflastersteinen aus Naturstein
des AG herstellen.
In Park- und sonstigen Verkehrsflächen.
Pflastersteine vom Lagerplatz nach Unterlagen des AG
aufnehmen und fördern.
Format für Rastermaß = 90/90/90 mm.
Pflasterstein aus Granit.
Baustoffgemisch für Bettung und Fugen Kategorie
SZ18/LA20.
Bettung aus Baustoffgemisch 0/4, Anteil an Körnung unter 2 mm max. 30 Massenprozent, E CS35, C 90/3.
Fuge mit Baustoffgemisch 0/4, GU, F, E CS35, C 90/3,
Fugenmaterial einarbeiten und einschlämmen, Fugenschluss durch Einfegen und Einschlämmen herstellen.
Verlegen im Segmentbogen.
Menge: 78,000 m2

**1.14.70 Streifen/Rinne aus Naturstein aufn. Dicke 16 cm Breite ü. 20-35cm Granit Fugenmörtel Fund.beton bis 10 Steine f.+lagern**
StL-Nr. 2311504652111200
Streifen oder Rinne aus Naturstein aufnehmen. Aufbruch
der Tragschicht wird gesondert vergütet.
Dicke ca. 16 cm.
Breite des Streifens/der Rinne über 20 bis 35 cm.
Pflasterstein aus Granit.
Mit Fugenfüllung aus hydraulisch gebundenem Fu-
genmörtel.
Fundament aus Beton/Mörtel, bis 10 cm dick, aufbrechen.
Steine zu einem Lagerplatz nach Unterlagen des AG
fördern und abladen. Aufbruchgut nach Wahl des AN verwerten.
Menge: 71,000 m

**1.14.80 Rinne mit Pflasterst. des AG herst. Bordrinne*St. 160/160/160 Granit*2-zeilig Fuge Typ A**
StL-Nr. 2111543112129100
Rinne mit Pflastersteinen des AG herstellen. Lagerplatz
nach Unterlagen des AG. Steine am Lagerplatz laden,
fördern und abladen. Steine vor dem Versetzen von ungebundenen Verschmutzungen säubern. Mehrzeiliger Streifen
ist mit beidseitigen Schnurkanten herzustellen.
Bordrinne.
Format für Rastermaß des Pflastersteins = 160/160/160
mm.
Pflasterstein aus Granit.
Breite 2-zeilig.
Fundament und Rückenstütze 'auf 20 cm
dickem Fundament herstellen.
Fundamentbeton C25/30, Expositionsklasse XF 4
(bei Stoßfugen bei Verkehrsflächen, die mit
Taumittel beaufschlagt werden.)
Den Fundamentbeton als seitliche Stütze, soweit der
Streifen nicht an Borde oder dgl.anschließt, 15 cm
breiter als der Streifen herstellen und bis zur halben
Steinhöhe hochziehen. Mehrzeilige Streifen sind mit
beidseitigen Schnurkanten herzustellen. Rückenstütze bis 10 cm unter Oberkante Streifen'

Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 71,000 m

**1.14.90 Bordstein aufnehmen. '' Fund. bis 10 cm '' alles Verw. AN Anteil WV 75-100**
StL-Nr. 23115031919201
Bordstein aufnehmen.
Bordstein '= Sonderformat: l = 100 cm, b =  26 cm'

Fundament aus Beton, bis 10 cm dick, aufbrechen.
Wiederverwendbare Bordsteine 'ausbauen, säubern und auf
der Bereitstellungsfläche des AGs lagern'

Sämtliche Steine und übriges Aufbruchgut nach Wahl des
AN verwerten.
Anteil wiederverwendbarer Bordsteine über 75 bis 100
v. H.
Menge: 71,000 m

**1.14.100 Bordstein des AG setzen*Fuge Typ A gerader Stein*St. abhol.+ säub. bis 10 cm unt.OK**
StL-Nr. 21115321911419
Bordstein des AG setzen. Breite der Rückenstütze mind.
15 cm.
Bordstein 'aus Naturstein "Sonderformat: l = 100 cm, b
=  26 cm"
Bordstein aus Granit.'

Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Steine vom Lagerplatz nach Unterlagen des AG abholen.
Steine auf- und abladen und vor dem Versetzen säubern.
Rückenstütze bis 10 cm unter Oberkante Bordstein. Beton
mit einer Druckfestigkeit (Einzelwert) am Bohrkern von
mind. 12 MPa.
Fundamentbeton 'auf 20 cm dickem Fundament herstellen.
Fundamentbeton C25/30, Expositionsklasse XF 4
(bei Stoßfugen bei Verkehrsflächen, die mit
Taumittel beaufschlagt werden.)'
Menge: 61,000 m

**1.14.110 Bordstein des AG setzen*Fuge Typ A Halbm. ü. 2,5-5 m*St. abhol.+ säub. bis 10 cm unt.OK**
StL-Nr. 21115321913419
Bordstein des AG setzen. Breite der Rückenstütze mind.
15 cm.
Bordstein 'aus Naturstein "Sonderformat: l = 100 cm, b
=  26 cm"
Bordstein aus Granit.'

Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Kurvenstein, Halbmesser größer 2,50 bis 5,00 m.
Steine vom Lagerplatz nach Unterlagen des AG abholen.
Steine auf- und abladen und vor dem Versetzen säubern.
Rückenstütze bis 10 cm unter Oberkante Bordstein. Beton
mit einer Druckfestigkeit (Einzelwert) am Bohrkern von
mind. 12 MPa.
Fundamentbeton 'auf 20 cm dickem Fundament herstellen.
Fundamentbeton C25/30, Expositionsklasse XF 4
(bei Stoßfugen bei Verkehrsflächen, die mit
Taumittel beaufschlagt werden.)'
Menge: 6,000 m

**1.14.115 Bordstein des AG setzen*Fuge Typ A Halbm. ü. 1-2,5 m*St. abhol.+ säub. bis 10 cm unt.OK**
StL-Nr. 21115321914419
Bordstein des AG setzen. Breite der Rückenstütze mind.
15 cm.
Bordstein 'us Naturstein "Sonderformat: l = 100 cm, b
=  26 cm"
Bordstein aus Granit.'

Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Kurvenstein, Halbmesser größer 1,00 bis 2,50 m.
Steine vom Lagerplatz nach Unterlagen des AG abholen.
Steine auf- und abladen und vor dem Versetzen säubern.
Rückenstütze bis 10 cm unter Oberkante Bordstein. Beton
mit einer Druckfestigkeit (Einzelwert) am Bohrkern von
mind. 12 MPa.
Fundamentbeton 'auf 20 cm dickem Fundament herstellen.
Fundamentbeton C25/30, Expositionsklasse XF 4
(bei Stoßfugen bei Verkehrsflächen, die mit
Taumittel beaufschlagt werden.)'
Menge: 2,000 m

**1.14.130 Streifen/Rinne aus Naturstein aufn. Denkmal Dicke 16 cm Breite bis 20 cm Granit Fugenmörtel Fund.beton bis 10 Verwertung AN**
Streifen oder Rinne aus Naturstein aufnehmen. Aufbruch
der Tragschicht wird gesondert vergütet.
Dicke ca. 16 cm.
Breite des Streifens/der Rinne bis 20 cm.
Pflasterstein aus Granit.
Mit Fugenfüllung aus hydraulisch gebundenem Fu-
genmörtel.
Fundament aus Beton/Mörtel, bis 20 cm dick, aufbrechen.
Steine 'ausbauen, säubern und auf der
Bereitstellungsfläche des AGs lagern'
Pflastersteine säubern und lagern. Anteil wiederverwendbarer Pflastersteine über 75 bis 100 v. H.
Menge: 24,000 m

**1.14.140 Streifen/Rinne aus Naturstein aufn. Treppe und Gehweg Dicke 16 cm Breite bis 20 cm Granit Fugenmörtel Fund.beton bis 10 Steine f.+lagern säub. u. lag.**
Streifen oder Rinne aus Naturstein aufnehmen. Aufbruch
der Tragschicht wird gesondert vergütet.
Dicke ca. 16 cm.
Breite des Streifens/der Rinne bis 20 cm.
Pflasterstein aus Granit.
Mit Fugenfüllung aus hydraulisch gebundenem Fu-
genmörtel.
Fundament aus Beton/Mörtel, bis 20 cm dick, aufbrechen.
Steine 'ausbauen, säubern und auf der
Bereitstellungsfläche des AGs lagern'
Pflastersteine säubern und lagern. Anteil wiederverwendbarer Pflastersteine über 75 bis 100 v. H.
Menge: 38,000 m

**1.14.150 Streifen/Rinne aus Naturstein aufn. Hauptstr. 29 Dicke 16 cm Breite bis 20 cm Granit Fugenmörtel Fund.beton bis 10 Verwertung AN**
Streifen oder Rinne aus Naturstein aufnehmen. Aufbruch
der Tragschicht wird gesondert vergütet.
Dicke ca. 16 cm.
Breite des Streifens/der Rinne bis 20 cm.
Pflasterstein aus Granit.
Mit Fugenfüllung aus hydraulisch gebundenem Fu-
genmörtel.
Fundament aus Beton/Mörtel, bis 20 cm dick, aufbrechen.
Steine 'ausbauen, säubern und auf der
Bereitstellungsfläche des AGs lagern'
Pflastersteine säubern und lagern. Anteil wiederverwendbarer Pflastersteine über 75 bis 100 v. H.
Menge: 20,000 m

**1.14.160 Streifen aus Pfl. st. a. Nst. herst . Denkmal Randeinfassung St. 160/160/160 Granit 1-zeilig bis 10 cm unt.OK F-Beton 12 MPa Fuge Typ A**
Streifen aus Pflastersteinen des AG aus Naturstein
herstellen.
Ein mehrzeiliger Streifen ist mit beidseitigen Schnurkanten herzustellen.
Streifen als Randeinfassung.
Format für Rastermaß des Pflastersteins = 160/160/160
mm.
Pflasterstein aus Granit.
Breite 1-zeilig.
Rückenstütze bis 10 cm unter Oberkante Streifen. Beton
mit einer Druckfestigkeit (Einzelwert) am Bohrkern von
mind. 25/30 MPa.
Fundamentbeton mit einer Druckfestigkeit (Einzelwert)
am Bohrkern von mind. 25/30 MPa. mind. 20 cmstark.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 24,000 m

**1.14.170 Streifen aus Pfl. st. a. Nst. herst . Treppe und Gehweg Randeinfassung St. 160/160/160 Granit 1-zeilig bis 10 cm unt.OK F-Beton 12 MPa Fuge Typ A**
Streifen aus Pflastersteinen des AG aus Naturstein
herstellen.
Ein mehrzeiliger Streifen ist mit beidseitigen Schnurkanten herzustellen.
Streifen als Randeinfassung.
Format für Rastermaß des Pflastersteins = 160/160/160
mm.
Pflasterstein aus Granit.
Breite 1-zeilig.
Rückenstütze bis 10 cm unter Oberkante Streifen. Beton
mit einer Druckfestigkeit (Einzelwert) am Bohrkern von
mind. 25/30 MPa.
Fundamentbeton mit einer Druckfestigkeit (Einzelwert)
am Bohrkern von mind. 25/30 MPa. mind. 20 cmstark.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 38,000 m

**1.14.180 Streifen aus Pfl. st. a. Nst. herst . Hauptstr. 29 Randeinfassung St. 160/160/160 Granit 1-zeilig bis 10 cm unt.OK F-Beton 12 MPa Fuge Typ A**
Streifen aus Pflastersteinen des AG aus Naturstein
herstellen.
Ein mehrzeiliger Streifen ist mit beidseitigen Schnurkanten herzustellen.
Streifen als Randeinfassung.
Format für Rastermaß des Pflastersteins = 160/160/160
mm.
Pflasterstein aus Granit.
Breite 1-zeilig.
Rückenstütze bis 10 cm unter Oberkante Streifen. Beton
mit einer Druckfestigkeit (Einzelwert) am Bohrkern von
mind. 25/30 MPa.
Fundamentbeton mit einer Druckfestigkeit (Einzelwert)
am Bohrkern von mind. 25/30 MPa mind. 20 cmstark.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 20,000 m

**1.14.190 Stufe für Treppe Denkmal herstellen Stufenbr. 200 cm H/B 18/27 cm Natursteine beids.Tr.w. Gran.**
Stufe für Treppe Denkmal nach Unterlagen des AG
entsprechend RiZ Bösch auf mind. 20 cm dickem,
konstruktiv
bewehrtem Unterbeton C25/30, Ausbreitmaßklasse F1 einschließlich ggf. notwendiger Sporne zur Gleitsicherung
und der erforderlichen Erdarbeiten herstellen.
Stufenbreite 200 cm.
Auftrittshöhe 18 cm, Auftrittsbreite 27 cm.
Stufe aus Naturstein analog Bestand
Beidseitige Treppenwange auf Böschungen aus Granitbordsteinen Form B, Größe 7, Breite 100 mm bis 120 mm, auf
gleichem Fundament wieTreppe herstellen. Den
Fundamentbeton als Rückenstütze mit einer Breite von 15
cm bis 10 cm unter Steinoberkante hochziehen.
Menge: 1,000 St

**1.14.200 Streifen aus Pfl.st. a. Nst. herst. Randeinfassung Granit*1-zeilig*Fuge Typ A**
StL-Nr. 2111541119119919
Streifen aus Pflastersteinen aus Naturstein herstellen.
Ein mehrzeiliger Streifen ist mit beidseitigen Schnurkanten herzustellen.
Streifen als Randeinfassung.
Format für Rastermaß 'Nennmaße 160/160-220/160
mm/mm/mm.'

Pflasterstein aus Granit.
Breite 1-zeilig.
Rückenstütze 'bis 10 cm unter Oberkante Streifen.'

Fundamentbeton 'mit 20 cm dickem Fundament herstellen.
Den Fundamentbeton als seitliche Stütze, soweit der
Streifen nicht an Borde oder dgl.anschließt, 15 cm
breiter als der Streifen herstellen und bis zur halben
Steinhöhe hochziehen. Mehrzeilige Streifen sind mit
beidseitigen Schnurkanten herzustellen.
Fundamentbeton C25/30.'

Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegung 'Als Randeinfassung und dgl.'
Menge: 10,000 m

**1.14.210 Natursteinpflasterdecke vor Ausbau reinigen**
Natursteinpflasterdecke vor Ausbau reinigen.
Naturpflasterdecke der Position 1.14.20 vor Ausbau mit Hochdruckwasserreiniger abstrahlen und säubern. Oberfläche von Mosen und Flechten und Verschmutzungen reinigen.
Menge: 20,000 m2

#### Untertitel 1.15 Beton, Stahlbeton, Spannbeton, Stahl

**1.15.10 Unbewehrten Beton herstellen '' C12/15 X0 Mit Schalung**
StL-Nr. 22118338921020
Unbewehrten Beton nach Unterlagen des AG herstellen.
Beton 'als Magerbetonschicht unter FT-Rahmen, FT-Trog
und Lückenschluss
Streifenweiser Einbau im Bereich des Bestandsbauwerks,
ist mit einzukalkulieren.'

Druckfestigkeitsklasse C12/15.
Expositionsklasse X0.
Beton einschließlich Schalung herstellen. Schalung vorhalten und beseitigen.
Menge: 78,000 m3

**1.15.20 Unbewehrten Beton herstellen '' C12/15 X0 '' Mit Schalung**
StL-Nr. 22118338921920
Unbewehrten Beton nach Unterlagen des AG herstellen.
Beton 'als Kolkschutz'

Druckfestigkeitsklasse C12/15.
Expositionsklasse X0.
Zusätzliche Anforderungen 'WU'

Beton einschließlich Schalung herstellen. Schalung vorhalten und beseitigen.
Menge: 7,000 m3

**1.15.30 Unbewehrten Beton herstellen '' C12/15 X0 '' Mit Schalung**
StL-Nr. 22118338921920
Unbewehrten Beton nach Unterlagen des AG herstellen.
Beton 'Magerbetonpfeiler bei Ei-Kanal'

Druckfestigkeitsklasse C12/15.
Expositionsklasse X0.
Zusätzliche Anforderungen 'WU'

Beton einschließlich Schalung herstellen. Schalung vorhalten und beseitigen.
Menge: 16,000 m3

**1.15.40 Unbewehrten Beton herstellen '' '' X0 '' Mit Schalung**
StL-Nr. 22118338991920
Unbewehrten Beton nach Unterlagen des AG herstellen.
Beton 'für Auflagersockel/Ummantelung von
Rohrleitungen.
Auflagersockel für die Rückflächenentwässerung gem.
RIZ-ING Was 7.
Herstellung mit einseitiger Schalung'

Druckfestigkeitsklasse 'C20/25'

Expositionsklasse X0.
Zusätzliche Anforderungen 'WF'

Beton einschließlich Schalung herstellen. Schalung vorhalten und beseitigen.
Menge: 55,000 m3

**1.15.50 Beton f. Sauberkeitsschic-ht herst. C12/15 X0 Dicke min. 10 cm**
StL-Nr. 221183282101
Beton für Sauberkeitsschicht einschließlich ggf. erforderlicher Schalung nach Unterlagen des AG herstellen.
Ggf. erforderliche Schalung vorhalten und beseitigen.
Druckfestigkeitsklasse C12/15.
Expositionsklasse X0.
Dicke min. 10 cm.
Menge: 78,000 m2

**1.15.60 Fertigt. f. FT-Rahmen R1**
Stahlbetonfertigteilrahmenelemente nach Unterlagen des
AG einschließlich aller Schalungselemente herstellen,
zur Baustelle liefern, versetzen und fachgerecht
montieren.
Ggf. erforderliche Aussparungen, Nischen und die
Nutausbildung nach Unterlagen des AG gehören zum
Leistungsumfang.

Bauwerksteil(e) 'Durchlass über den Forstbach in
Wenzenbach; Fertigteilrahmenelement R1'
Die Bewehrung wird gesondert vergütet.
Bauteildicke umlaufend 30 - 32 cm
Betonkubatur pro Element ca. 8,44 m³
Bauteilabmessungen nach Unterlage des AG
Decke horizontal und planparallelen Oberflächen

Sichtflächenschalung aus beschichteten Schalplatten mit
glatter Schaloberfläche
Expositionsklassen XC4, XD3, XF4
Druckfestigketisklasse C 35/45
Zusätzliche Anforderungen LP, WA
Mindestbetondeckung c=5,0 cm

Zusätzliche Anforderungen:
Baustelleneinrichtungskosten für das Versetzen
(Montage) der Fertigteile von der Straße aus sind hier
mit einzurechnen und werden nicht gesondert vergütet.
Sämtliche Kleinteile, insbesondere Gewindehülse, für
die Montage,für das Versetzen der Fertigteilrahmen und
für Fugenverschraubung sind miteinzukalkulieren und
werden nicht gesondert vergütet.

Die Ausbildung der Nut mit Doppelkeildichtung, der
Verguß der Fuge zwischen den Einzelelementenoberseitig
und die Erschwernis bei der Montage wird durch eine
gesonderte Position vergütet.
Menge: 1,000 St

**1.15.70 Fertigt. f. FT-Rahmen R2**
Stahlbetonfertigteilrahmenelemente nach Unterlagen des
AG einschließlich aller Schalungselemente herstellen,
zur Baustelle liefern, versetzen und fachgerecht
montieren.
Ggf. erforderliche Aussparungen, Nischen und die
Nutausbildung nach Unterlagen des AG gehören zum
Leistungsumfang.

Bauwerksteil(e) 'Durchlass über den Forstbach in
Wenzenbach; Fertigteilrahmenelement R2'
Die Bewehrung wird gesondert vergütet.
Bauteildicke umlaufend 30 - 32 cm
Betonkubatur pro Element ca. 7,35 m³
Bauteilabmessungen nach Unterlage des AG
Decke horizontal und planparallelen Oberflächen

Sichtflächenschalung aus beschichteten Schalplatten mit
glatter Schaloberfläche
Expositionsklassen XC4, XD3, XF4
Druckfestigketisklasse C 35/45
Zusätzliche Anforderungen LP, WA
Mindestbetondeckung c=5,0 cm

Zusätzliche Anforderungen:
Baustelleneinrichtungskosten für das Versetzen
(Montage) der Fertigteile von der Straße aus sind hier
mit einzurechnen und werden nicht gesondert vergütet.
Sämtliche Kleinteile, insbesondere Gewindehülse, für
die Montage,für das Versetzen der Fertigteilrahmen und
für Fugenverschraubung sind miteinzukalkulieren und
werden nicht gesondert vergütet.

Die Ausbildung der Nut mit Doppelkeildichtung, der
Verguß der Fuge zwischen den Einzelelementenoberseitig
und die Erschwernis bei der Montage wird durch eine
gesonderte Position vergütet.
Menge: 1,000 St

**1.15.80 Fertigt. f. FT-Rahmen R3**
Stahlbetonfertigteilrahmenelemente nach Unterlagen des
AG einschließlich aller Schalungselemente herstellen,
zur Baustelle liefern, versetzen und fachgerecht
montieren.
Ggf. erforderliche Aussparungen, Nischen und die
Nutausbildung nach Unterlagen des AG gehören zum
Leistungsumfang.

Bauwerksteil(e) 'Durchlass über den Forstbach in
Wenzenbach; Fertigteilrahmenelement R3'
Die Bewehrung wird gesondert vergütet.
Bauteildicke umlaufend 30 - 32 cm
Betonkubatur pro Element ca. 9,805 m³
Bauteilabmessungen nach Unterlage des AG
Decke horizontal und planparallelen Oberflächen

Sichtflächenschalung aus beschichteten Schalplatten mit
glatter Schaloberfläche
Expositionsklassen XC4, XD3, XF4
Druckfestigketisklasse C 35/45
Zusätzliche Anforderungen LP, WA
Mindestbetondeckung c=5,0 cm

Zusätzliche Anforderungen:
Baustelleneinrichtungskosten für das Versetzen
(Montage) der Fertigteile von der Straße aus sind hier
mit einzurechnen und werden nicht gesondert vergütet.
Sämtliche Kleinteile, insbesondere Gewindehülse, für
die Montage,für das Versetzen der Fertigteilrahmen und
für Fugenverschraubung sind miteinzukalkulieren und
werden nicht gesondert vergütet.

Die Ausbildung der Nut mit Doppelkeildichtung, der
Verguß der Fuge zwischen den Einzelelementenoberseitig
und die Erschwernis bei der Montage wird durch eine
gesonderte Position vergütet.
Menge: 1,000 St

**1.15.90 Fertigt. f. FT-Rahmen R4**
Stahlbetonfertigteilrahmenelemente nach Unterlagen des
AG einschließlich aller Schalungselemente herstellen,
zur Baustelle liefern, versetzen und fachgerecht
montieren.
Ggf. erforderliche Aussparungen, Nischen und die
Nutausbildung nach Unterlagen des AG gehören zum
Leistungsumfang.

Bauwerksteil(e) 'Durchlass über den Forstbach in
Wenzenbach; Fertigteilrahmenelement R4'
Die Bewehrung wird gesondert vergütet.
Bauteildicke umlaufend 30 - 32 cm, Seitenwände 35 cm
Betonkubatur pro Element ca. 5,01 m³
Bauteilabmessungen nach Unterlage des AG
Decke horizontal und planparallelen Oberflächen

Sichtflächenschalung aus beschichteten Schalplatten mit
glatter Schaloberfläche
Expositionsklassen XC4, XD3, XF4
Druckfestigketisklasse C 35/45
Zusätzliche Anforderungen LP, WA
Mindestbetondeckung c=5,0 cm

Zusätzliche Anforderungen:
Baustelleneinrichtungskosten für das Versetzen
(Montage) der Fertigteile von der Straße aus sind hier
mit einzurechnen und werden nicht gesondert vergütet.
Sämtliche Kleinteile, insbesondere Gewindehülse, für
die Montage,für das Versetzen der Fertigteilrahmen und
für Fugenverschraubung sind miteinzukalkulieren und
werden nicht gesondert vergütet.

Die Ausbildung der Nut mit Doppelkeildichtung, der
Verguß der Fuge zwischen den Einzelelementenoberseitig
und die Erschwernis bei der Montage wird durch eine
gesonderte Position vergütet.
Menge: 1,000 St

**1.15.100 Fertigt. f. FT-Trog T1**
Stahlbetonfertigteilrahmenelemente nach Unterlagen des
AG einschließlich aller Schalungselemente herstellen,
zur Baustelle liefern, versetzen und fachgerecht
montieren.
Ggf. erforderliche Aussparungen, Nischen und die
Nutausbildung nach Unterlagen des AG gehören zum
Leistungsumfang.

Bauwerksteil(e) 'Durchlass über den Forstbach in
Wenzenbach ; Fertigteiltrogelement T1' ;
Die Bewehrung wird gesondert vergütet.
Bauteildicke Sohlplatte 30 cm, Seitenwände 35 cm
Betonkubatur pro Element ca. 6,44 m³
Bauteilabmessungen nach Unterlage des AG
Decke horizontal und planparallelen Oberflächen

Sichtflächenschalung aus beschichteten Schalplatten mit
glatter Schaloberfläche
Expositionsklassen XC4, XD3, XF4
Druckfestigketisklasse C 35/45
Zusätzliche Anforderungen LP, WA
Mindestbetondeckung c=5,0 cm

Zusätzliche Anforderungen:
Baustelleneinrichtungskosten für das Versetzen
(Montage) der Fertigteile von der Straße aus sind hier
mit einzurechnen und werden nicht gesondert vergütet.
Sämtliche Kleinteile, insbesondere Gewindehülse, für
die Montage,für das Versetzen der Fertigteilrahmen und
für Fugenverschraubung sind miteinzukalkulieren und
werden nicht gesondert vergütet.

Die Ausbildung der Nut mit Doppelkeildichtung, der
Verguß der Fuge zwischen den Einzelelementenoberseitig
und die Erschwernis bei der Montage wird durch eine
gesonderte Position vergütet.
Menge: 1,000 St

**1.15.110 Fertigt. f. FT-Trog T2**
Stahlbetonfertigteilrahmenelemente nach Unterlagen des
AG einschließlich aller Schalungselemente herstellen,
zur Baustelle liefern, versetzen und fachgerecht
montieren.
Ggf. erforderliche Aussparungen, Nischen und die
Nutausbildung nach Unterlagen des AG gehören zum
Leistungsumfang.

Bauwerksteil(e) 'Durchlass über den Forstbach in
Wenzenbach ; Fertigteiltrogelement T2' ;
Die Bewehrung wird gesondert vergütet.
Bauteildicke Sohlplatte 30 cm, Seitenwände 35 cm
Betonkubatur pro Element ca. 7,07 m³
Bauteilabmessungen nach Unterlage des AG
Decke horizontal und planparallelen Oberflächen

Sichtflächenschalung aus beschichteten Schalplatten mit
glatter Schaloberfläche
Expositionsklassen XC4, XD3, XF4
Druckfestigketisklasse C 35/45
Zusätzliche Anforderungen LP, WA
Mindestbetondeckung c=5,0 cm

Zusätzliche Anforderungen:
Baustelleneinrichtungskosten für das Versetzen
(Montage) der Fertigteile von der Straße aus sind hier
mit einzurechnen und werden nicht gesondert vergütet.
Sämtliche Kleinteile, insbesondere Gewindehülse, für
die Montage,für das Versetzen der Fertigteilrahmen und
für Fugenverschraubung sind miteinzukalkulieren und
werden nicht gesondert vergütet.

Die Ausbildung der Nut mit Doppelkeildichtung, der
Verguß der Fuge zwischen den Einzelelementenoberseitig
und die Erschwernis bei der Montage wird durch eine
gesonderte Position vergütet.
Menge: 1,000 St

**1.15.120 Zulage Nutausbildung**
Zulage für Mehraufwendungen durch Erschwernisse bei der
Herstellung der umlaufenden Nut im Fugenbereich gem.
Detail Fuge des Bauwerksplans. Der Einbau der
Doppelkeildichtung und sämtliche Kleinteile zur
Lagesicherung (Verschraubung der Einzelelemente
untereinander) sind mit einzurechnen. Der Verguß des
Spalts zwischen den einzelnen Fertigteilen an der
Oberseite mit Epoxitharz ist mit einzukalkulieren. Das
Epoxitharz wird nicht gesondert vergütet.
Menge: 5,000 St

**1.15.130 Bew. Beton einschl. Schalung herst. '' Stahlbeton C35/45 '' '' '' Vertikal**
StL-Nr. 2211831391599920
Bewehrten Beton einschließlich Schalung nach Unterlagen
des AG herstellen. Schalung vorhalten und beseitigen.
Bewehrung und Traggerüst der Bemessungsklasse B werden
gesondert vergütet.
Bauteil 'Lückenschluss Fertigteilrahmenelement R 3'

Art der Verwendung = Stahlbeton.
Druckfestigkeitsklasse C35/45.
Expositionsklasse 'XC4, XD2, XF2'

Zusätzliche Anforderungen 'WA'

Sichtflächenschalung 'aus beschichteten Schalplatten
mit glatter Schaloberfläche'

Schalungsverlauf vertikal.
Menge: 2,000 m3

**1.15.140 Bew. Beton einschl. Schalung herst. '' Stahlbeton C35/45 '' '' '' Vertikal**
StL-Nr. 2211831391599920
Bewehrten Beton einschließlich Schalung nach Unterlagen
des AG herstellen. Schalung vorhalten und beseitigen.
Bewehrung und Traggerüst der Bemessungsklasse B werden
gesondert vergütet.
Bauteil 'Ortbeton Fundament'

Art der Verwendung = Stahlbeton.
Druckfestigkeitsklasse C35/45.
Expositionsklasse 'XC4, XD2, XF2'

Zusätzliche Anforderungen 'WA'

Sichtflächenschalung 'aus beschichteten Schalplatten
mit glatter Schaloberfläche'

Schalungsverlauf vertikal.
Menge: 4,000 m3

**1.15.150 Bew. Beton einschl. Schalung herst. '' Stahlbeton C35/45 '' '' '' Vertikal**
StL-Nr. 2211831391599920
Bewehrten Beton einschließlich Schalung nach Unterlagen
des AG herstellen. Schalung vorhalten und beseitigen.
Bewehrung und Traggerüst der Bemessungsklasse B werden
gesondert vergütet.
Bauteil 'Ortbeton Stützwand'

Art der Verwendung = Stahlbeton.
Druckfestigkeitsklasse C35/45.
Expositionsklasse 'XC4, XD3, XF4'

Zusätzliche Anforderungen 'WA, LP'

Sichtflächenschalung 'aus beschichteten Schalplatten
mit glatter Schaloberfläche'

Schalungsverlauf vertikal.
Menge: 2,500 m3

**1.15.160 Bew. Beton einschl. Schalung herst. '' Stahlbeton C35/45 '' '' '' Vertikal**
StL-Nr. 2211831391599920
Bewehrten Beton einschließlich Schalung nach Unterlagen
des AG herstellen. Schalung vorhalten und beseitigen.
Bewehrung und Traggerüst der Bemessungsklasse B werden
gesondert vergütet.
Bauteil 'Fundament Lückenschluss zwischen Fertigteil
und Spundwand'

Art der Verwendung = Stahlbeton.
Druckfestigkeitsklasse C35/45.
Expositionsklasse 'XC4, XD2, XF2'

Zusätzliche Anforderungen 'WA'

Sichtflächenschalung 'aus beschichteten Schalplatten
mit glatter Schaloberfläche'

Schalungsverlauf vertikal.
Menge: 1,000 m3

**1.15.170 Bew. Beton einschl. Schalung herst. '' Stahlbeton C35/45 '' '' '' Vertikal**
StL-Nr. 2211831391599920
Bewehrten Beton einschließlich Schalung nach Unterlagen
des AG herstellen. Schalung vorhalten und beseitigen.
Bewehrung und Traggerüst der Bemessungsklasse B werden
gesondert vergütet.
Bauteil 'Seitenwände Lückenschluss zwischen Fertigteil
und Spundwand'

Art der Verwendung = Stahlbeton.
Druckfestigkeitsklasse C35/45.
Expositionsklasse 'XC4, XD3, XF4'

Zusätzliche Anforderungen 'WA, LP'

Sichtflächenschalung 'aus beschichteten Schalplatten
mit glatter Schaloberfläche'

Schalungsverlauf vertikal.
Menge: 1,500 m3

**1.15.180 Bew. Beton einschl. Schalung herst. '' Stahlbeton C35/45 '' '' '' Vertikal**
StL-Nr. 2211831391599920
Bewehrten Beton einschließlich Schalung nach Unterlagen
des AG herstellen. Schalung vorhalten und beseitigen.
Bewehrung und Traggerüst der Bemessungsklasse B werden
gesondert vergütet.
Bauteil 'Wiederherstellung Sockel für Gabionenmauer,
Bachumleitung'

Art der Verwendung = Stahlbeton.
Druckfestigkeitsklasse C35/45.
Expositionsklasse 'XC4, XD3, XF4'

Zusätzliche Anforderungen 'WA, LP'

Sichtflächenschalung 'aus beschichteten Schalplatten
mit glatter Schaloberfläche'

Schalungsverlauf vertikal.
Menge: 1,000 m3

**1.15.190 Bew. Beton einschl. Schalung herst. '' Stahlbeton C35/45 '' '' '' Vertikal**
StL-Nr. 2211831391599920
Bewehrten Beton einschließlich Schalung nach Unterlagen
des AG herstellen. Schalung vorhalten und beseitigen.
Bewehrung und Traggerüst der Bemessungsklasse B werden
gesondert vergütet.
Bauteil 'Wiederherstellung Lückenschluss Spundwand und
Bestand, Bachumleitung'

Art der Verwendung = Stahlbeton.
Druckfestigkeitsklasse C35/45.
Expositionsklasse 'XC4, XD3, XF4'

Zusätzliche Anforderungen 'WA, LP'

Sichtflächenschalung 'aus beschichteten Schalplatten
mit glatter Schaloberfläche'

Schalungsverlauf vertikal.
Menge: 2,500 m3

**1.15.200 Zulage für erschwertes Einbetonieren Spundwand**
Zulage für erschwertes Einbetonieren infolge
vorhandener Spundwand bei Lückenschluss.
Abrechnung nur bei tatsächlich erschwerter Ausführung.
Menge: 3,000 St

**1.15.210 Verpresschlauch zwischen Ortbeton und Spundwand**
Liefern und Einbauen eines Verpressschlauchs zur
nachträglichen Abdichtung der Fuge zwischen
Lückenschluss und Spundwand, einschließlich
Befestigung, Anschlüsse sowie Verpressen mit
Epoxidharz.
Abrechnung nach eingebauter Länge.
Menge: 9,000 m

**1.15.220 Verlorene Schalung herstellen, verbleibend im Bauwerk**
Verrottungsbeständige verlorene Schalung für
Betonbauteil, verbleibend im Bauwerk, einschließlich
Ausrichten und Fixieren, gemäß Planunterlagen
herstellen.
Bauteil 'Trogwände Lückenschluss zwischen Fertigteil
und Spundwand'
Schalungsverlauf vertikal.
Menge: 4,000 m2

**1.15.230 Betonstahlbewehrung herstellen '' Stabstahl**
StL-Nr. 2291820191
Betonstahlbewehrung nach Unterlagen des AG herstellen.
Bauwerksteil(e): 'FT-Elemente'

Stahlsorte B500B Stabstahl
Menge: 10,000 t

**1.15.240 Betonstahlbewehrung herstellen '' Stabstahl**
StL-Nr. 2291820191
Betonstahlbewehrung nach Unterlagen des AG herstellen.
Bauwerksteil(e): 'Lückenschluss Fertigteilrahmenelement
R 3'

Stahlsorte B500B Stabstahl
Menge: 0,500 t

**1.15.250 Betonstahlbewehrung herstellen '' Stabstahl**
StL-Nr. 2291820191
Betonstahlbewehrung nach Unterlagen des AG herstellen.
Bauwerksteil(e): 'Ortbeton Stützwand + Fundament'

Stahlsorte B500B Stabstahl
Menge: 1,000 t

**1.15.260 Betonstahlbewehrung herstellen '' Stabstahl**
StL-Nr. 2291820191
Betonstahlbewehrung nach Unterlagen des AG herstellen.
Bauwerksteil(e): 'Seitenwände + Fundament Lückenschluss
zwischen Fertigteil und Spundwand'

Stahlsorte B500B Stabstahl
Menge: 0,500 t

**1.15.270 Betonstahlbewehrung herstellen '' Stabstahl**
StL-Nr. 2291820191
Betonstahlbewehrung nach Unterlagen des AG herstellen.
Bauwerksteil(e): 'Wiederherstellung Sockel für
Gabionenmauer + Lückenschluss Spundwand und Bestand,
Bachumleitung'

Stahlsorte B500B Stabstahl
Menge: 1,000 t

**1.15.280 Verbundanker herstellen '' Stahlbeton '' Länge 0,9-1,2 m DU 12 mm Mit Bohrloch**
StL-Nr. 2211891899294110
Verbundanker nach statischen und konstruktiven Erfordernissen herstellen.
Bauteil '= Anschluss an Bestandswände Osten'

Verbundanker in Stahlbeton.
Stahlsorte 'B500B'

Ankerlänge über 0,90 bis 1,20 m.
Anker-Durchmesser 12 mm.
Bohrloch herstellen.
Menge: 60,000 St

**1.15.290 Verbundanker herstellen '' Stahlbeton '' Länge 0,9-1,2 m DU 12 mm Mit Bohrloch**
StL-Nr. 2211891899294110
Verbundanker nach statischen und konstruktiven Erfordernissen herstellen.
Bauteil '= Anschluss Wiederherstellung Sockel für
Gabionenmauer'

Verbundanker in Stahlbeton.
Stahlsorte 'B500B'

Ankerlänge über 0,90 bis 1,20 m.
Anker-Durchmesser 12 mm.
Bohrloch herstellen.
Menge: 20,000 St

**1.15.300 Fundament Unterfangung im Pilgerschittverfahren nach DIN 4123/4124**
Fundamentunterfangung Bestandsbauwerk Hauptstraße 26

In Breitenabschnitten von kleiner 1,25 m und in der
Höhe auf 2 Abschnitten sind die bestehenden Fundamente
zu unterfangen, entweder im händisch geschalten
Ortbeton- oder im Spritzbeton-verfahren ausführen.
Unterfangungshöhe ca. 1,50 m ( in 2 Höhen-Abschnitten)
inkl. Beton, Verbau- Schalungs- und Betonarbeiten.
Auf Kraftschluss ist zu achten,
Ortbeton min. C 20/25, mit Fülltricher einbauen und
Quellmittelzugabe.

Inkl. Erdarbeiten für Fundament Unterfangung
Baugrubenseite.
Für die einzelnen Unterfangungskörper sind jeweils die
Stich.-/Arbeitsgräben zu erstellen, verbauen, teils
wieder verfüllen und verdichten.
Unterfangungskörper B/H '1,25/ 1,00 m' in den
Homogenbereichen A und B. Ausführung mit senkrechten
Wänden.
Inkl. Mehraufwendungen, für Baugrubenaushub
Abschnttsweise im Bereich Unterfangung.

Inkl. Erdarbeiten für Unterfangung unter Fundament,
Boden unter Fundament für Unterfangungfskörper
profilgerecht lösen, laden und abfahren auf
Bereitstellungsfläche des AG fahren.
Größe einzelner Unterfanungskörper B/H '1,25/ 1,00 m'
in den Homogenbereichen A und B. Ausführung mit
senkrechten Wänden.
Inkl. Mehraufwendungen, für Baugrubenaushub
Abschnttsweise im Bereich Unterfangung.

Herstellen, liefern und fachgerecht montieren.
Unterfangungshöhe ca. 1,50 m ( in 2 Höhen-Abschnitten)

Bei anstehendem Grundwasser bis zur Gründungssohle der
Unterfangungselemente ist eine lokale offene
Wasserhaltung mittels 2 Brunnen DN 60 cm auf eine Tiefe
von 4,00 m anzulegen und mit Pumpen der Leistung von
800 l/min zu bestücken. Ableitung in den Forstbach.
Menge: 10,000 St

**1.15.310 Probekörper herstellen 15 x 15 x 15 cm**
StL-Nr. 191017272000
Probekörper für Kontrollprüfungen aus Beton, Einpressmörtel oder hydraulisch gebundenem Tragschichtmaterial
herstellen und nach Lagerung im Baubereich dem AG übergeben.
Abmessung = 15 x 15 x 15 cm.
Menge: 7,000 St

**1.15.320 Betonüberwachung ÜK 2 und 3 ausführen**
*** Pauschalposition
Betonüberwachung ÜK 2 und 3 ausführen
Alle Betonbauarbeiten sind gemäß den Anforderungen
der Überwachungsklasse ÜK 2 und 3 auszuführen. Die Eigenüberwachung durch den Auftragnehmer ist gemäß
den Anforderungen der Überwachungsklasse 2 und 3,
der DIN 1045-3 Anhang B und der ZTV- ING auszuführen. Zusätzlich ist die Fremdüberwachung durch eine
anerkannte und zugelassene Prüfstelle auszuführen.
Alle Prüfberichte und Dokumentationen sind dem
Auftraggeber in 3-facher Ausfertigung in Papierform in
Ordnern zu übergeben. Zusätzlich Übergabe der
Unterlagen in digitaler Form als PDF auf Datenträger.
Menge: 1,000 psch

#### Untertitel 1.16 Oberflächenschutz, Dichtung, Schutz, Fugen Fugen in Beton

**1.16.10 Betonunterlage vorbereiten '' Oberfl. waager. strahlen/absaugen abtr. von Besch. entsorgen**
StL-Nr. 2112410899100511
Betonunterlage nach Unterlagen des AG vorbereiten. Vorbereitete Flächen säubern.
Bauteil '= Oberseite FT-Rahmen'

Oberfläche waagerecht bis 20 v.H. geneigt.
Vorbereitungsverfahren = Betonunterlage mit festen
Strahlmitteln strahlen bei gleichzeitigem Absaugen.
Beschichtungen, Voranstrich und Nachbehandlungsfilme
sowie Verunreinigungen entfernen.
Abfall entsorgen.
Menge: 33,000 m2

**1.16.20 Betonunterlage versiegeln '' Epoxidh.gesond.**
StL-Nr. 211242139100
Vorbereitete Betonunterlage mit Epoxidharz versiegeln.
Epoxidharz nach Unterlagen des AG. Versiegelung zweilagig herstellen. Erste Lage im Überschuss abstreuen.
Nicht festhaftendes Abstreugut entfernen und nach Wahl
des AN verwerten.
Bauteil '= Oberseite FT-Rahmen
Gesamtverbrauch mind. 1000g/m²'

Epoxidharz wird gesondert vergütet.
Menge: 33,000 m2

**1.16.30 Epoxidharz liefern**
StL-Nr. 21124218
Epoxidharz liefern. Epoxidharz nach Unterlagen des AG.
Menge: 35,000 kg

**1.16.40 Dichtungssch. aus 1 Bitbahn herst. ''**
StL-Nr. 241231239000
Dichtungsschicht aus einer Bitumen-Schweißbahn gemäß
ZTV-ING, Teil 6, Abschnitt 1 nach Unterlagen des AG
herstellen. Dichtungsschicht an bestehende Abdichtungen, Konstruktionen, Durchdringungskörper und sonstige
Einbauten anschließen. Anschlussflächen sind vorzubereiten. Das Einbauen von Verstärkungsstreifen und
Schutzlage wird gesondert vergütet.
Bauteil 'Überbau (Rahmen)'
Menge: 33,000 m2

**1.16.50 Klemmleiste liefern und montieren**
Klemmleiste aus Edelstahl A4 liefern und montieren.
Die Länge wird in Profilachse horizontal gemessen.
Bauteil(e)  Durchlass R6 über Forstbach in Wenzenbach,
bei Nische in Randaufkantungen zur
Befestigung der Abdichtungsbahn
Ausführung gem. Detailzeichnung auf Entwurfsplan
Abmessungen h x t = 40 mm x 6 mm
Verankerung mit Verbundanker M12 aus Edelstahl, a=200mm
Menge: 6,500 m

**1.16.60 Hohlkehle aus Epoxidharzmörtel herstellen**
Hohlkehle aus Epoxitharzmörtel im Übergangsbereich
Überbau zur Nische in den Randaufkantungen herstellen.
Stich Hohlkehle ca. 3 -5 cm
Material: Epoxidharzmörtel
Menge: 7,000 m

**1.16.70 Blech überbauende für Abstellung Gußasphalt**
Liefern und einbauen eines überbauenden Blechs aus
Edelstahl V4A (1.4404), 240 × 8 mm, als Abstellung für
Gussasphalt, gemäß Zeichnung.
Menge: 20,000 m

**1.16.80 Asphaltschutzsch-icht herstellen zwischen Kappen MA11N,Bk1,8-Bk0,3 Dicke 4 cm Bimi10/40-65A+vvZ**
StL-Nr. 2311380713310000
Asphaltschutzschicht auf Dichtungsschicht herstellen.
Fugen herstellen und verfüllen wird gesondert vergütet.
Einbaubreiten nach Unterlagen des AG.
Bauteil = Überbau zwischen den Kappen.
Asphaltschutzschicht aus MA 11 N. Einbau in Verkehrsflächen der Belastungsklassen Bk1,8 bis Bk0,3.
Einbaudicke = 4 cm.
Bindemittel = 10/40-65 A mit viskositätsveränderndem
Zusatz bzw. einem entsprechend viskositätsveränderten
Bindemittel 10/40-65 A.
Menge: 33,000 m2

**1.16.90 Oberfl. d. Asphaltschutzsch. bearb. Abstr. maschin. Menge 2-3 kg/m2 Lieferkörnung 2/5**
StL-Nr. 231138171021
Oberfläche der Asphaltschutzschicht bearbeiten. Erkaltete Schicht abkehren und nicht gebundene und gelöste
Stoffe nach Wahl des AN verwerten.
Abstreukörnung, leicht bituminiert, auf die noch heiße
Oberfläche maschinell aufbringen.
Abstreumenge 2 bis 3 kg/m2.
Lieferkörnung 2/5.
Menge: 33,000 m2

**1.16.100 Asphaltbindersch. a. AC 16 B N herst Bk1,8 '' Bitumen 50/70**
StL-Nr. 23113229191000
Asphaltbinderschicht aus Asphaltbinder AC 16 B N herstellen. Anlieferung des Asphaltmischguts in
thermoisolierten Transportbehältern.
In Verkehrsflächen der Belastungsklasse Bk1,8.
Einbau 'nach Unterlage des AG. (var. 16-27cm) 4-lagig,
Schichtdicke d = 6cm'

Bindemittel = 50/70.
Menge: 19,000 m2

**1.16.110 Asphaltdecksch. aus AC 11 D N herst Bk1,8-Bk0,3 Dicke 4,0 cm Bitumen 50/70**
StL-Nr. 2311333811100000
Asphaltdeckschicht aus Asphaltbeton für Asphaltdeckschichten AC 11 D N herstellen. Anlieferung des
Asphaltmischguts in thermoisolierten
Transportbehältern.
In Verkehrsflächen der Belastungsklassen Bk1,8 bis
Bk0,3.
Einbaudicke = 4 cm.
Bindemittel = 50/70.
Menge: 20,000 m2

**1.16.120 Hydrophobierung gemäß OS-A herst. Kappe**
StL-Nr. 211245121000
Hydrophobierung gemäß Oberflächenschutzsystem A(OS-A)
herstellen. Betonunterlage säubern.
Bauteil = Kappe.
Menge: 12,000 m2

**1.16.130 Quellfugenband oberhalb Kanal**
Liefern und einbauen eines Quellfugenbandes als
Abdichtung oberhalb Kanal (EI 800/1200), zwischen
Lückenschluss Fertigteilrahmenelement R 3 mit Styrodur
und Kanal, gemäß Plan und Herstellerangaben.
Menge: 11,000 m

**1.16.140 Hartschaumplatte aus EPS**
Hartschaumplatte aus EPS nach Unterlage AG herstellen.
Bauteil 'Lückenschluss Fertigteilrahmenelement R 3'
Einlage = Hartschaumplatte um Bestandskanal
Dicke nach Angaben des AG.
Menge: 10,000 m2

**1.16.150 Hartschaumplatte aus EPS**
Hartschaumplatte aus EPS nach Unterlage AG herstellen.
Bauteil 'Ortbeton Stützwand'
Einlage = Hartschaumplatte für Fuge Sützwand/ Treppe
und Fuge Sützwand/Trog
Dicke nach Angaben des AG.
Menge: 1,500 m2

**1.16.160 Fugenband einbauen '' In Arbeitsfugen Innenband**
StL-Nr. 241232259401
Fugenband nach Unterlagen des AG einbauen und verankern. Stöße und Verbindungen herstellen.
Bauteil 'zwischen Fertigteil und Lückenschluss,
Fugenband A250'

Band in Arbeitsfuge einbauen.
Band = Innenband.
Menge: 8,000 m

**1.16.170 Fugenband einbauen '' In Arbeitsfugen ''**
StL-Nr. 241232259499
Fugenband nach Unterlagen des AG einbauen und verankern. Stöße und Verbindungen herstellen.
Bauteil '= Ortbeton Stützwand'

Band in Arbeitsfuge einbauen.
Band '= Abschlussband gem. Detail "C" auf
Ausführungsplan Nr. 111'
Menge: 4,500 m

#### Untertitel 1.17 Brückenausstattung

**1.17.10 Jahreszahl-Matrize einbauen**
StL-Nr. 2211892300
Jahreszahl-Matrize nach RIZ "Jahr 1" einbauen.
Menge: 1,000 St

**1.17.20 Messbolzen einbauen '' Feuerverzinkt Mörtel**
StL-Nr. 2112197191000100
Messbolzen einbauen.
Einbauort 'FT-Rahmen'

Material = Stahl, feuerverzinkt.
Bolzen in Bohrungen einsetzen. Bohrungen herstellen und
mit Mörtel verfüllen.
Menge: 4,000 St

**1.17.30 Messbolzen einbauen Kappe Feuerverzinkt Mörtel**
StL-Nr. 2112197151000100
Messbolzen einbauen.
Einbauort = Kappe.
Material = Stahl, feuerverzinkt.
Bolzen in Bohrungen einsetzen. Bohrungen herstellen und
mit Mörtel verfüllen.
Menge: 4,000 St

**1.17.40 BW Nummernschild herstellen**
BW Nummernschild herstellen
Abmessungen: 300x300x3mm
Blech 3mm
Beschriftung:
R10
BW.Nr.:7039-527
Hintergund Farbe RAL9016, verkehrsweiß
Anbringen des Schildes am Bauwerk gemäß Angaben des AG
Menge: 1,000 St

#### Untertitel 1.18 Geländer

**1.18.10 Stahlgeländer einbauen '' Stahl H = 1100 mm Füllstabgeländer Verank.Fusspl. ''**
StL-Nr. 2112131391230039
Geschweißtes Stahlgeländer nach Unterlagen des AG einbauen.
Abgerechnet wird nach Länge des Handlaufs zwischen den
Achsen der Endpfosten bzw. Endstäbe.
Geländer 'für östliche Brückenseite einschließlich
Lückenschluss und für westliche Brückenseite
einschließlich Trog und Ortbeton-Stützwand.'

Material = Stahl
Höhe des Geländers 1100 mm.
Ausbildung als Füllstabgeländer.
Verankerung mit Fußplatte und Verbundankern.
Korrosionsschutz 'nach ZTV-ING Teil 4 Abschnitt 3,
Tabelle A.4.3.2, Bauteil Nr. 3.1b,
Beschichtungssystem Nr.1
Farbe: DB 703'
Menge: 30,000 m

**1.18.20 Stahlgeländer einbauen '' Stahl H = 1100 mm Füllstabgeländer '' ''**
StL-Nr. 2112131391230099
Geschweißtes Stahlgeländer nach Unterlagen des AG einbauen.
Abgerechnet wird nach Länge des Handlaufs zwischen den
Achsen der Endpfosten bzw. Endstäbe.
Geländer 'für Spundwand Nordost'

Material = Stahl
Höhe des Geländers 1100 mm.
Ausbildung als Füllstabgeländer.
Verankerung 'mit Pfostenschuh in Anlehnung an RiZ-ING
Gel 13, Befestigung Geländer an Spundwand gem. Detail
"E" auf Ausschreibungsplan'

Korrosionsschutz 'nach ZTV-ING Teil 4 Abschnitt 3,
Tabelle A.4.3.2, Bauteil Nr. 3.1b
Beschichtungssystem Nr.1
Farbe: DB 703'
Menge: 6,000 m

**1.18.30 Stahlgeländer einbauen '' Stahl H = 1000 mm '' '' ''**
StL-Nr. 2112131391190099
Geschweißtes Stahlgeländer nach Unterlagen des AG einbauen.
Abgerechnet wird nach Länge des Handlaufs zwischen den
Achsen der Endpfosten bzw. Endstäbe.
Geländer 'für Spundwand Südost'

Material = Stahl
Höhe des Geländers 1000 mm.
Ausbildung 'als Sondergeländer gem. Detail "E" des
Ausschreibungsplans'

Verankerung 'mit Pfostenschuh in Anlehnung an RiZ-ING
Gel 13, Befestigung Geländer an Spundwand gem. Detail
"E" auf Ausschreibungsplan'

Korrosionsschutz 'nach ZTV-ING Teil 4 Abschnitt 3,
Tabelle A.4.3.2, Bauteil Nr. 3.1b
Beschichtungssystem Nr.1
Farbe: DB 703'
Menge: 8,000 m

**1.18.40 Stahlgeländer einbauen '' Stahl H = 1100 mm '' '' ''**
StL-Nr. 2112131391290099
Geschweißtes Stahlgeländer nach Unterlagen des AG einbauen.
Abgerechnet wird nach Länge des Handlaufs zwischen den
Achsen der Endpfosten bzw. Endstäbe.
Geländer 'für Lückenschluss zwischen dem Ersatzneubau
und dem Geländer Parkplatz'

Material = Stahl
Höhe des Geländers 1100 mm.
Ausbildung 'als Sondergeländer gem. Detail "E"'

Verankerung 'auf RiZ-ING Gel 7 Fundamente. Fundamente
werden gesondert vergütet.'

Korrosionsschutz 'nach ZTV-ING Teil 4 Abschnitt 3,
Tabelle A.4.3.2, Bauteil Nr. 3.1b
Beschichtungssystem Nr.1
Farbe: DB 703'
Menge: 2,000 m

**1.18.50 Stahlgeländer einbauen '' Stahl H = 1100 mm '' '' ''**
StL-Nr. 2112131391290099
Geschweißtes Stahlgeländer nach Unterlagen des AG einbauen.
Abgerechnet wird nach Länge des Handlaufs zwischen den
Achsen der Endpfosten bzw. Endstäbe.
Geländer 'für Bereich Böschungstreppe'

Material = Stahl
Höhe des Geländers 1100 mm.
Ausbildung 'als Holmgeländer'

Verankerung 'auf RiZ-ING Gel 7 Fundamente. Fundamente
werden gesondert vergütet.'

Korrosionsschutz 'nach ZTV-ING Teil 4 Abschnitt 3,
Tabelle A.4.3.2, Bauteil Nr. 3.1b
Beschichtungssystem Nr.1
Farbe: DB 703'
Menge: 7,000 m

**1.18.60 Fundament für Geländer gem. Gel 7**
Herstellen eines Fundaments aus Ortbeton gemäß Gel 7
einschließlich Schalung, Bewehrung, Beton C25/30,
Oberflächenbearbeitung, Einbau der Einbauteile (z. B.
Hülsen, Ankerplatten) für die spätere Geländermontage.
Menge: 6,000 St

#### Untertitel 1.19 Behelfsbrücken

**1.19.10 Behelfsbrücke herstellen F.Fußg.+Radfahr. ''**
*** Pauschalposition
StL-Nr. 22116406390000
Behelfsbrücke einschließlich Gründung nach statischen,
konstruktiven und verkehrstechnischen Erfordernissen
herstellen, vorhalten und unterhalten. Brücke einschließlich aller Einrichtungen beseitigen. Abmessungen
der Brücke und sonstige Anforderungen nach Unterlagen
des AG.
Brücke für Fußgänger und Radfahrer.
Brücke 'über Baugrube'
Menge: 1,000 psch

**1.19.20 Zulage Umsetzen**
*** Pauschalposition
Zulage für das Umsetzen der Behelfsbrücke.
zu der Behelfsbrücke wie in Vorposition beschrieben.
Menge: 1,000 psch

**1.19.30 Behelfsbrücke (Steg) herstellen Für Fußgänger ''**
*** Pauschalposition
Behelfsbrücke (Steg) nach statischen,
konstruktiven und verkehrstechnischen Erfordernissen
herstellen, vorhalten und unterhalten. Brücke einschließlich aller Einrichtungen beseitigen. Abmessungen
der Brücke und sonstige Anforderungen nach Unterlagen
des AG.
Brücke für Fußgänger.
Brücke 'über Baugrube, Zuwegung zu Hausnummer 26'
Menge: 1,000 psch

#### Untertitel 1.20 Abbruch und Ausbau von Bauwerken und Bauwerksteilen

**1.20.10 Bauwerk abbrechen Brücke einschl. Gründung**
*** Pauschalposition
Bauwerk nach Unterlagen des AG abbrechen.
Abbruchgut in Eigentum des AN übernehmen und
entsorgen.
Brückenbauwerk
einschl. aller vorhandenen
Bauteile wie z.B. Belag, Abdichtung, Kappen,
Böschungstreppen, Geländer, Schutzeinrichtung,
Entwässerung, Fahrbahnübergänge, Lager, usw.
einschließlich angrenzende Stützwände.
Bauwerk einschließlich aller Gründungsteile
abbrechen.
Menge: 1,000 psch

**1.20.20 Bestandswände schneiden volle Tiefe '' Schlamm absaugen**
Bestandswände für Bachumleitung schneiden.
In voller Tiefe senkrecht und geradlinig schneiden.
Dicke 'der Bestandswände ca. 35 cm'
Schneidschlamm absaugen und nach Wahl des AN verwerten.
Menge: 6,000 m

**1.20.30 Gabionenmauer mit Auflagersockel rückbauen**
*** Pauschalposition
Gabionenmauer mit Auflagersockel rückbauen inkl.
Kiesschüttung
Materialien fachgerecht ausbauen und entsorgen.
Bauteil = Stützwand. (Hauptstraße 26)
Abbruch = Erschütterungsarm
Abbruchgut 'in Eigentum des AN übernehmen und
entsorgen'
Menge: 1,000 psch

**1.20.40 Treppe Hauptstraße 26 abbrechen**
*** Pauschalposition
Treppe Haupstraße 26 nach Unterlagen des AG abbrechen.
Abbruchgut in Eigentum des AN übernehmen und
entsorgen.
Treppe einschl. aller vorhandenen Bauteile wie z.B.
Geländer, Podeste, Setz- und Trittstufen usw.
Geländer Abbauen und Zwischenlagern.
Treppe einschließlich aller Gründungsteile
abbrechen.
Menge: 1,000 psch

**1.20.50 Einfriedung Hauptstraße 29 abbrechen**
*** Pauschalposition
Einfriedung Haupstraße 29 nach Unterlagen des AG
abbrechen.
Abbruchgut in Eigentum des AN übernehmen und
entsorgen.
einschl. aller vorhandenen Bauteile wie z.B.
Einfassungen.
Geländer Abbauen und Zwischenlagern.
Einfriedung einschließlich aller Gründungsteile
abbrechen.
Menge: 1,000 psch

**1.20.60 Treppe Denkmal abbrechen**
*** Pauschalposition
Treppe Denkmal nach Unterlagen des AG abbrechen.
Wieder verwendbare Steine innerhalb der Baustelle fördern, säubern und sortiert lagern. Übriges Aufbruchgut in Eigentum des AN übernehmen und einer Entsorgung nach Wahl des AN zuführen.
Treppe einschl. aller vorhandenen Bauteile wie z.B.,
Podeste, Setz- und Trittstufen usw.
Treppe einschließlich aller Gründungsteile
abbrechen.
Menge: 1,000 psch

**1.20.70 Abbau, Lagerung und Wiederaufbau von Denkmal und Bänken**
*** Pauschalposition
Denkmal und Sitzbänke fachgerecht abbauen,
zwischenlagern und wieder aufbauen, inkl. aller
Befestigungen und Sicherungen.
Wiederherstellung gemäß dokumentierten Bestandsbildern.
Menge: 1,000 psch

#### Untertitel 1.21 Sonstige Arbeiten

**1.21.10 Wiederherstellung Eingangstreppe Hauptstraße 26**
*** Pauschalposition
Eingangstreppe nach Unterlagen des AG herstellen.
Die Wiederherstellung erfolgt basierend auf
Bestandsaufmaß und dokumentierten Bestandsbildern.
Herstellen einer Treppenanlage als Zugang zum
Hauseingang einschließlich Fundament, Unterbau,
Versetzen der Stufen, Hinterfüllen, Entwässerung sowie
aller erforderlichen Nebenarbeiten. Bestandsgeländer
nach Unterlage AG wiedereinbauen.
Abgerechnet wird die Treppenlänge in der Neigung von
der Vorderkante der untersten bis Vorderkante der
obersten Stufe einschließlich der Stufen an den
Podesten.
Stufenbreite ca. 2,80 m.
Auftrittshöhe und Auftrittsbreite analog Bestand
Blockstufen aus Naturstein analog Bestand
Menge: 1,000 psch

**1.21.20 Wiederherstellung Einfriedung Hauptstraße 29**
*** Pauschalposition
Wiederherstellung der Einfriedung basierend nach
örtlichem Aufmaß des Ausschreibungsplans "Schnitt g-g"
und "Ansicht h-h" und dokumentierten Bestandsbildern.
Die Ausführung erfolgt nach örtlicher Bestandsaufnahme.
Lieferung und Einbau aller erforderlichen Materialien
für Beet und Einfassung gemäß Bestand.
Bestandsgeländer nach Unterlage AG wiedereinbauen.
Alle Nebenarbeiten, die für die vollsändige
Wiederherstellung notwendig sind, eingeschlossen.
Menge: 1,000 psch

**1.21.30 Wiederherstellung Gabionenmauer auf Betonsockel einschl. Füllmat.**
*** Pauschalposition
Wiederherstellung der Gabionenmauer auf Betonsockel,
einschließlich Lieferung und Einbau aller Drahtkörbe,
Steine, Verankerungen sowie aller erforderlichen
Nebenarbeiten.
Die Ausführung erfolgt nach örtlicher Bestandsaufnahme.
Menge: 1,000 psch

**1.21.40 Lieferung und Einbau neuer Kiesschüttung hinter Gabionen**
Lieferung und fachgerechter Einbau einer neuen
Kiesschüttung im Bereich hinter den Gabionen gemäß
Bestand und Fotodokumentation. Die Schüttung ist
gleichmäßig zu verteilen, an Gefälle und Profil
anzupassen und überschüssiges Material fachgerecht zu
entsorgen.
Menge: 23,000 m3

**1.21.50 Lieferung und Einbau Sohlsubstrate in Forstbach**
Lieferung und Einbau eines mineralischen, natürlichem,
frost- und wasserbeständigen Sohlsubstrats (z. B. 0/
45 mm, Feinanteil = 10 %) zur Ausbildung der
Gewässersohle innerhalb eines Durchlasses und in durch
Bauarbeiten beeinträchtigten Bereichen.
Sohlsubstrat auf vorhandener Durchlasssohle sowie in
durch Bauarbeiten beeinträchtigten Bereichen lageweise
einbauen und verdichten, sodass Standfestigkeit gegen
Ausspülen gewährleistet ist.
Einbaudicke = 8 cm
Anpassung an Längsgefälle des Bachlaufs.
Menge: 50,000 m2

**1.21.60 Zulage Erschwernis Bachverrohrung BA2**
*** Pauschalposition
Die Herstellung des Bachbetts erfolgt bei
Bachverrohrung in Betrieb. Ggf erforderliche
Konstuktionen bzw. Erschwernisse sind mit
einzukalkulieren
Menge: 1,000 psch

**1.21.70 Rückbau Bestandsgeländer Nordost**
*** Pauschalposition
Bestandsgeländer auf Bestandsmauer Nordost fachgerecht
demontieren, für die Wiederverwendung sichern und ggf.
an das neue Bauwerk anpassen. Bestandsmauer bzw.
Anschlussbereiche entsprechend vorbereiten, inkl.
Entfernen alter Befestigungen und Verschließen der
Befestigungspunkte.
Menge: 1,000 psch

**1.21.80 Rückbau und Erstellung Wasserversorgungsstelle**
*** Pauschalposition
Rückbau und Erstellung Wasserversorgungsstelle.
Wasserzapfstelle 3/4'' auf Flurstück Nr. 358/2 Hauptstraße 27 rückbauen, provisorisch verschließen und wieder auf Standort erstellen.
Menge: 1,000 psch

#### Untertitel 1.22 Ausweichstellen für ÖPNV auf Gemeindeverbindungsstraße

*Hinweis: Hinweis zur Erstellung der Ausweichstellen ÖPNV.*
Hinweis zur Erstellung der Ausweichstellen ÖPNV.
'Herstellung der Ausweichstellen ÖPNV auf der Gemeindeverbindungsstraße nach Anlage U2 + U3 vor Bauausführung Ersatzneubau Brückenbauwerk.
Am Tag des Baubeginns muss der Busverkehr auf der Umleitungsstrecke über Lehen gewährleistet sein. Nach der Baumaßnahme sind die Ausweichstellen wieder rückzubauen und die Flächen in den ursprünglichen Zusatand herzustellen.
Auf der Umleitungsstrecke für den ÖPNV über Lehen sind zwei Ausweichstellen für Busse (ca. 20 m lang) im Abstand von ca. 400 m einzurichten. Die Ausweichstellen werden mit Asphalt befestigt und die Bankette auf der gegenüberliegenden Seite mit befestigt um den Begegnungsverkehr sicher abwickeln zu können. Die Verkehrsrechtliche Anordnung ist für die Erstellung und den Rückbau von zwei Ausweichstellen zu beantragen.

**1.22.10 Oberboden abtragen und lagern**
StL-Nr. 259061019999
Oberboden ggf. einschließlich Vegetationsdecke
abtragen und lagern, ggf. mit laden und fördern.
Oberboden in regelmäßig geformten Mieten locker
aufsetzen. Ansaat und Mähen einer Decksaat werden
gesondert vergütet. Beschreibung des Homogenbereichs
nach Unterlagen des AG. Abgerechnet wird nach
Abtragsprofilen.
Homogenbereich 'O1'

Neigung der Abtragsfläche 'im Böschungsbereich / Grabenbereich neben Straße und in Fläche am Böschungsfuß'

Dicke 'des Abtrags 20 cm im Mittel'

Oberboden 'Böschungen, Mulden, Bereich Bankette laden, fördern und auf Lagerflächen nach Unterlagen des AG (Anlage LP1 + LP2 auf Halden bzw. in Haufwerken aufsetzen.'
Menge: 40,000 m3

**1.22.20 Gelagerten Oberboden des AG andecken**
StL-Nr. 259061169999
Gelagerten Oberboden des AG von Haufwerken aufnehmen,
laden, fördern und andecken. Homogenbereich nach
Unterlagen des AG. Abgerechnet werden die angedeckten
Flächen.
Homogenbereich 'O1'

Andeckung 'im Böschungsbereich / Grabenbereich neben Straße und in Fläche am Böschungsfuß'

Dicke der Andeckung '20 cm im Mittel'

Oberboden 'von Lagerflächen nach Unterlagen des AG
 (Anlage LP1 + LP2) aufnehmen und fördern'
Menge: 40,000 m3

**1.22.30 Leitungsgraben herstellen*Tiefe bis 1,25 m Rohr DN 300*lag.i./verd. Aush.verdichten**
StL-Nr. 2410820791202019
Leitungsgraben profilgerecht herstellen. Straßenaufbruch wird gesondert vergütet.
In gewachsenem Boden. Homogenbereiche 'B'

Grabentiefe bis 1,25 m.
Breite der Grabensohle für Rohr DN 300.
Aushub zur Wiederverwendung innerhalb der Baustelle
lagern, nach Verlegen der Leitung in Graben
einschließlich Leitungszone einbauen und verdichten
einschl. ggf. erforderlicher Wasserzugabe.
Zum Verfüllen nicht verwendeten Aushub in Auftragsbereichen profilgerecht einbauen und verdichten
einschl. ggf. erforderlicher Wasserzugabe.
Abrechnung 'nach tatsächlichen Aufmass vor Ort.'
Menge: 15,000 m3

**1.22.40 Baustoff lief.,in Leitungsgr. einb.*Tiefe bis 1,25 m Rohr DN 300*oberh.Leitungsz.**
StL-Nr. 24108238912019
Baustoff nach Unterlagen des AG liefern, in Leitungsgraben einschließlich Schachtbaugruben einbauen und
verdichten. Einbaudokumentation nach Unterlagen des AG
übergeben.
Baustoff 'Frostsicheres Kies-Sand-Gemisch nach DIN 18196
(GW oder GI) liefern, einbauen und verdichten'

Grabentiefe bis 1,25 m.
Breite der Grabensohle für Rohr DN 300.
Baustoff nach Verlegen der Leitung in Graben oberhalb
der Leitungszone und in Baugruben einbauen und verdichten.
Abrechnung 'nach tatsächlichen Aufmass vor Ort.'
Menge: 10,000 m3

**1.22.50 Entwässerungsrohrleitung abbrechen*Kunststoff-Rohr*Tiefe bis 1,25 m Ausb. verwerten**
StL-Nr. 24110305949101
Entwässerungsrohrleitung abbrechen. Entwässerungsrohrleitung liegt bis Oberkante Rohr frei. Erdarbeiten in
der verbliebenen Leitungszone ausführen. Offene Wasserhaltung bis zu einer Pumpenleistung von 10 m3 Fördermenge und 5,00 m Förderhöhe je Stunde und Haltung ausführen. Das Ausbauen von Schächten wird gesondert vergütet.
Rohr DN/ID '300der OZ1.22.70'

Rohr aus Kunststoff.
Bettung 'Größe und Art der Bettung der OZ1.22.70'

Fließsohlentiefe bis 1,25 m.
Ausbaustoffe nach Wahl des AN verwerten.
Menge: 20,000 m

**1.22.60 Leitungszone verfüllen*Rohr DN 300**
StL-Nr. 241103449905
Boden in Leitungszone über Bettung einbauen und verdichten.
Boden 'Seitenverfüllung und Abdeckung mit Boden,
Boden liefern, Bodengruppe GE, Größtkorn 22 mm'

Rohr DN/ID 300.
Menge: 20,000 m

**1.22.70 Kunststoffrohrleitung herstellen, Rohr DN 300**
Kunststoffrohrleitung herstellen, Rohr DN 300
Entwässerungsleitung aus Kunststoffrohren nach statischen und konstruktiven Erfordernissen herstellen. An-
schluss an Schacht werden gesondert
vergütet.
Rohr DN/ID 300.
Rohr PP.
Rohrverbindung 'mit Steckmuffe und Gleitringdichtung'

Bettung 'Typ 1 aus Sand, Sand liefern,
Dicke der unteren Bettungsschicht cm  10'

Fließsohlentiefe bis 1,25 m.
Überdeckungshöhe 0,50 bis 1,00 m.
Ringsteifigkeit mindestens SN 8 nach DIN EN ISO 9969.
Straßenverkehrslast 'Verkehrslast SLW 60'
Menge: 20,000 m

**1.22.80 Schicht ohne Bindemittel aufnehmen Bankett**
StL-Nr. 24112010996099
Schicht ohne Bindemittel aufnehmen
Schicht 'bestehender Frostschutzkoffer aus gebrochenen Material der OZ 1.22.90'

Dicke 'von 5 bis 15 cm'

Fläche = Bankett.
Baustoffgemisch 'nach Unterlagen des AG innerhalb der
Baustelle fördern, und auf Lagerflächen nach Unterlagen des AG (Anlage LP1 + LP2 auf Halden bzw. in Haufwerken aufsetzen.'

Abrechnung 'nach tatsächlichen Aufmass vor Ort.'
Menge: 10,000 m3

**1.22.90 Frostschutzschicht herstellen**
StL-Nr. 2411221090999999
Frostschutzschicht herstellen.
In Verkehrsflächen 'der Belastungsklassen Bk1,0'

Baustoffgemisch 'ohne industriell hergestellte
Gesteinskörnung, gebrochenes Frostschutzmaterial 0/45'

Umweltrelevante Anforderungen 'Natürliches Material'

Verdichtungsgrad/Verformungsmodul 'Verformungsmodul EV2 min. MPa 120, Verhältniswert der Verformungsmoduln EV2/EV1 max. 2,2'

Einbaudicke '45 cm'

Abrechnung 'nach tatsächlichen Aufmass vor Ort.'
Menge: 80,000 m3

**1.22.100 Planum herstellen Ev2 = 45 MPa**
StL-Nr. 2410625001
Planum herstellen nach Unterlagen des AG.
Verformungsmodul Ev2 = 45 MPa.
Menge: 180,000 m2

**1.22.110 Bankett profilgerecht herstellen 12 tief+ 6 hoch*Bündig**
StL-Nr. 2411270299991299
Bankett gemäß ZTV E-StB profilgerecht herstellen.
Lage 'Neben Verkehrsfläche Fahrbahn, entlang der GVS, gegenüber Ausweichstellen.'

Baustoff 'ohne industriell hergestellte Gesteinskörnung, gebrochenes Frostschutzmaterial 0/45'

Umweltrelevante Anforderungen 'Natürliches Material'

Einbau 'Einbaubreiteca. 0,70 m und Einbaudickevon 5 cm bis 15 cm.'

Querneigung 12 v.H. am tiefliegenden und 6 v.H. am
hochliegenden Fahrbahnrand.
Einbau bündig mit Fahrbahnrand.
Verformungsmodul 'EV2 min. MPa 120, Verhältniswert der Verformungsmoduln EV2/EV1 max. 2,2'
Menge: 120,000 m3

**1.22.120 Asphalttragd. aus AC 16 TD herst. Bitumen 70/100**
StL-Nr. 22113827991000
Asphalttragdeckschicht aus Asphalttragdeckschichtmischgut AC 16 TD herstellen. Anlieferung des Asphaltmischguts in thermoisolierten Transportbehältern.
In Verkehrsflächen 'für Busausweichstellen GVS der Belastungsklasse Bk0,3'

Einbau 'in Breite von ca. 2,50 m, Einbaudicke = 14 cm'

Bindemittel = 70/100.
Menge: 50,000 t

**1.22.130 Abstumpfungsmaßnahme durchführen LFK 1/3*Menge 1 kg/m2**
StL-Nr. 221139521010
Abstumpfungsmaßnahme zur Erhöhung der Anfangsgriffigkeit durch gleichmäßiges Aufbringen und Einwalzen von
Abstreukörnung durchführen. Nicht gebundene Abstreukörnung aufnehmen und nach Wahl des AN verwerten.
Abstreukörnung = Lieferkörnung 1/3.
Abstreumenge = 1 kg/m2.
Menge: 150,000 m2

**1.22.140 Verkehrsfläche kehren*VSM durchführen**
StL-Nr. 2211397791
Verkehrsfläche mit einer selbstaufnehmenden Kehrmaschine nach Verkehrsfreigabe unverzüglich nach Aufforderung
durch den AG kehren. Kehrgut aufnehmen und nach Wahl
des AN verwerten.
Verkehrsfläche '= Fahrbahndeckschicht aus Asphalttragdeckschicht'

Erforderliche Verkehrssicherungsmaßnahmen durchführen.
Menge: 150,000 m2

**1.22.150 Asphaltbefestigung aufnehmen**
StL-Nr. 2211303390090999
Asphaltbefestigung aufbrechen und aufnehmen. Abrechnung
erfolgt nach Abtragsprofilen.
Fläche 'für Busausweichstellen GVS der Belastungsklasse Bk0,3'

Dicke der Asphaltbefestigung '14 cmAsphalttragdeckschicht.'

Gesamtaufbruchtiefe 'bestehende Asphaltbefestigung cm (s. o., Aufbruchbreite von 0,5 bis 2,5 m'

Aufbruchstücke 'zerkleinern, Kantenlängen nach Wahl AN (<25 cm oder <40 cm)'

Aufbruchgut 'in Eigentum des AN übernehmen und
einer Verwertung nach Wahl des AN zuführen.'
Menge: 21,000 m3

**1.22.160 Graben herstellen**
StL-Nr. 2410652300999909
Graben profilgerecht herstellen.
Sohlenbreite 'ca. 0,30, an Bestand anpassen.'

Grabentiefe 'bis 0,60 m'

Böschungsneigung '1:2,0 bis 1:1,5,  an Bestand anpassen.'

Boden bzw. Fels 'nach Unterlagen des AG innerhalb der
Baustelle fördern, und auf Lagerflächen nach Unterlagen des AG (Anlage LP1 + LP2 auf Halden bzw. in Haufwerken aufsetzen.'

Abrechnung 'nach tatsächlichen Aufmass vor Ort.'
Menge: 20,000 m3

#### Untertitel 1.23 Stundenlohnarbeiten

**1.23.10 SFA Spezialbaufacharbeiter**
SFA Spezialbaufacharbeiter
Verrechnungssätze für Arbeitskräfte bei
Stundenlohnarbeiten,
Spezialbaufacharbeiter (Berufsgr. I).
Menge: 30,000 h

**1.23.20 Bauwerker**
Bauwerker
Verrechnungssätze für Arbeitskräfte bei
Stundenlohnarbeiten,
Bauwerker (Berufsgr. VII).
Menge: 10,000 h

**1.23.30 Bagger bis 1,4 m3**
Bagger bis 1,4 m3
Verrechnungssätze für Baugeräte einschließlich
der Kosten für Bedienungspersonal bei
Stundenlohnarbeiten
Menge: 10,000 h

**1.23.40 LKW 4-Achser**
LKW 4-Achser
Verrechnungssätze für Lastkraftwagen einschließlich
der Kosten für Fahrer bei Stundenlohnarbeiten,
LKW  Kipper mit Allradantrieb, ca. 17 t Nutzlast.
Menge: 10,000 h

**1.23.50 Baugerät Kompressor**
Baugerät Kompressor
Verrechnungssätze für Baugeräte einschließlich
der Kosten für das Bedienungspersonal bei
Stundenlohnarbeiten,
Kompressor bis 5 m3/min.
Menge: 5,000 h

**1.23.60 Baugerät Abbauhammer**
Baugerät Abbauhammer
Verrechnungssätze für Baugeräte einschließlich
der Kosten für das Bedienungspersonal bei
Stundenlohnarbeiten,
Bohr- und Abbauhammer bis 20 kg.
Menge: 5,000 h
